# Hamburg, Wackerhagen und Eiffestr.
Angebotsaufforderung (GAEB DA XML 3.2, DA83)
Projekt: 017553
Währung: EUR
Erstellt mit: GXML Toolbox V3.3 R20230829, iTWO_64 V24.0.454, 02.07.2026

## A) ALLGEMEINE VORBEMERKUNGEN
A) ALLGEMEINE VORBEMERKUNGEN
=================================================================

A1) ALLGEMEINES

Dem Leistungsverzeichnis liegen die "Zusätzliche Vertragsbedingungen für die Ausführung von Bauleistungen (Z-VOB/B)"der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ""Allgemeine Vorbemerkungen"" (A),
2. die sich anschließenden ""Allgemeine technische Vorbemerkungen"" (B),
3. die sich anschließenden ""Besondere technische Vorbemerkungen"" (für dieses Gewerk) (C),
4. die ""Zusätzliche Vertragsbedingungen für die Ausführung von Bauleistungen Z-VOB/B"",
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1) Alle Handwerker/Mitarbeiter des Auftragnehmers haben die Verpflichtung, Kunden insbesondere Mietern höflich und hilfsbereit zu begegnen. In Gesprächen mit den Mietern ist das Bemühen von Covivio Immobilien GmbH um einen verbesserten Kundendienst herauszustellen.

2) Die Mieter sind rechtzeitig vor Durchführung der Arbeiten zu verständigen, ggf. durch
Aushang im Treppenhaus oder auch individuelle Terminvereinbarung mit dem einzelnen Mieter.

3) Möbel und sonstiges Mietereigentum, Bodenflächen und angrenzende Bauteile etc. im Bereich
der auszuführenden Arbeiten sind durch Folie, evtl. Schaltafeln oder Ähnliches zu schützen.

A3) PREISE

Soweit und sobald Überschreitungen absehbar sind, ist hierüber dem zuständigen Bauleiter ein schriftliches Angebot einzureichen und eine gesonderte Vereinbarung über die Einkaufsabteilung zu treffen.

In den Einheitspreisen sind sämtliche Kosten, wie Lohn-, Material- und Nebenkosten enthalten, insbesondere auch:

1) Koordination / Terminabsprache(n) mit dem(den) Mieter(n) / Kundenbetreuer(n) / Bauleiter(n)

2) sämtliche Fahrt- und Transportkosten,

3) sämtliche tariflichen Zulagen wie z. B. Schmutz- und Staubzulagen, Zulagen für ekelerregende
Arbeiten etc.,

4) die Gestellung, Vorhaltung und spurlose Entfernung aller erforderlichen Gerüste und
Absperrungen (ggf. auch Warnschilder) bis zu einer Höhe der Arbeitsbühne von 2 m; die
Mitbenutzung der Gerüste ist allen mit Reparaturarbeiten beschäftigten Firmen kostenlos zu
gestatten,

5) Befestigungsmittel aller Art; Hilfsstoffe wie Nägel, Bindedraht und Kleinmaterial sowie alle
Baustoffe, die zur kompletten Erstellung der Leistung erforderlich sind,

6) die Abdeckung von Einrichtungsgegenständen zum Schutz vor Beschädigung und
Verschmutzung,

7) das, ggf. tägliche, Säubern der Arbeitsstelle,

8) der Ausbau und Abtransport sowie die ordnungsgemäße Entsorgung, einschließlich
Kippgebühren, sämtlichen Bauschutts und aller alter, schadhafter Teile. Teile, für die sich der
Auftraggeber eine generelle oder einzelfallbezogene Prüfung vorbehalten hat, sind bis zu diesem
Zeitpunkt, längstens jedoch für die Dauer von 10 Wochen, vom AN vorzuhalten und dürfen erst
danach entsorgt werden.

9) Alle weiteren Nebenleistungen, die zur Erfüllung der in den Leistungspositionen beschriebenen
Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

## B) ALLGEMEINE TECHNISCHE VORBEMERKUNGEN
B) ALLGEMEINE TECHNISCHE VORBEMERKUNGEN
======================================================================

B1) ALLGEMEINES

Für Lieferung und Ausführung gelten neben dem Leistungsverzeichnis:

1. die neuesten DIN-Vorschriften (ausgenommen DIN 1961), VDE- und VDI-Richtlinien,

2. die Vorschriften der zuständigen Behörden z. B. Bauaufsicht, Gewerbeaufsicht, Brandverhütung,
TÜV, Berufsgenossenschaften und Versorgungsbetriebe,

3. die Bestimmungen der Gerüstbauordnung,

4. die Festlegungen des jeweiligen Werkstoffherstellers. Die Werkstoffe müssen den
geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. DieseRegelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## Angaben zu den Objekten
Vor Angebotsabgabe wird eine eigenständige Besichtigung der
Gebäude und der Bauumfeldes empfohlen. Gemeinsame Ortsbesichtigungen finden nicht statt. Der Bieter hatsich selbst an der Baustelle ausreichend zu informieren.

An den Gebäuden Wackerhagen 17-21, Eiffestr. 231 und 233 werden energetische Modernisierungsmaßnahmen durchgeführt. Folgende Maßnahmen werden ausgführt:
WDVS, Balkonsanierung inkl. neuer Balkongeländer, Elektroarbeiten, Erneuerung der Tür- und Fensteranlagen, Dacharbeiten u.weiteres.

Die gesamte Bauzeit beträgt 28 Wochen (7 Monate)

Die Gerüste werden allen Gewerken zur Nutzung zur Verfügung gestellt, sowie Sanitärcontainer und Baustellen WC.
Materialtransporte sind nicht enthalten und sind in die EP einzukalkulieren. Schutz der Arbeiten vor Unfallgefahren, Witterungseinflüssen und Diebstahl sind durch den AN sicherzustellen.
Während der Bauzeit ist die Baustelle in einem sauberen Zustand zu halten und regelmäßig aufzuräumen.

## WDVS Vorbemerkungen
StoTherm  WDVS - Vorbemerkungen

## ZTV Zusätzliche Technische Vertragsbedingungen
ZTV Zusätzliche Technische
Vertragsbedingungen
ZTV-1. Systembindung
Es dürfen nur Wärmedämm-Verbundsysteme
mit einer allgemeinen bauaufsichtlichen
Zulassung des Deutschen Instituts für
Bautechnik (DIBt) bzw. im WDV-System nur
die vorgegebenen Komponenten des
gleichen Herstellers verarbeitet werden.
Ist dies nicht der Fall, kann der
Bauherr / Investor umfangreich
Ansprüche geltend machen.
Sie reichen von der Einbehaltung
fälliger Zahlungen, der Forderung, das
System auf Kosten des Ausführenden
Handwerkers zurückzubauen bis zum
Umstand, daß bei Systemmischungen
jegliche Gewährleistung gemäß VOB und
BGB erlischt.
Zur einwandfreien, fachgerechten
Ausführung sind die vom
Systemhersteller angebotenen Werkzeuge
und Hilfsmaterialien zu benutzen, sowie
die Ausführungshinweise der Technischen
Merkblätter des Herstellers zu beachten.
Alternativ-Systeme, mit Nachweis der
geforderten System- und
Systemkomponenten-Eigenschaften, sind
als komplettes System zulässig.
Der Nachweis der geforderten
Eigenschaften muss zusammen mit der
Abgabe des Alternativangebotes
erbracht werden.
Der Nachweis muss bezüglich der
Anwendung (gleiches Anwendungsgebiet)
und der Stoffzusammensetzung
(Nachweis durch Laboranalyse) geführt
werden.
Es gelten folgende Normen, Vorschriften und Merkblätter:
DIN 18 2 01 Toleranzen am Bau
DIN 4102-1 Brandverhalten von Baustoffen und Bauteilen
LBO die jeweils gültigen Landesbauordnungen
TRGS 519 Bearbeitung asbesthaltiger Bauteile und Untergründe

UVV Unfallverhütungsvorschriften
AEB die jeweils gültigen Abfallentsorgungsbestimmungen
Die technischen Merkblätter des Bundesausschusses Farbe und
Sachwertschutz ( B FS )
Die aktuellen Praxismerkblätter der Sto SE &  Co KGaA, als Herstellervorschriften.
Sofern nicht ausdrücklich in der Leistungsbeschreibung anders
beschrieben, sind alle Preise für die komplette Ausführung der
Arbeiten, einschließlich Lieferung aller Stoffe, Lagerung inklusive
deren Wetterschutz, z u kalkulieren und einzutragen. Dazu gehören auch
das Abkleben von empfindlichen Bauteilen und Gegenständen, Maßnahmen
zum Schutz vor Witterungseinflüssen der Gewerke und das Anbringen von Mustern in beurteilungsfähiger Größe.

Nebenleistungen, die zum werkgerechten Standard gehören, wie etwa
Schleifen und Entstauben, Ausbessern kleinerer Untergrundschäden u.ä. werden nicht extra aufgeführt, diese sind jedoch grundsätzlich zu
kalkulieren und zu erfüllen.
Die Anlieferung aller zum Einsatz kommenden Werkstoffe und Materialien
muss in der Originalverpackung erfolgen. Es sind die Richtlinien des
Werkstoffherstellers zu berücksichtigen. Bei Systemaufbauten dürfen nur
die Stoffe eines Herstellers verwendet werden.

Vor Abgabe des Angebotes ist eine Objektbesichtigung vorzunehmen.

Sind sichtbare Mängel am Untergrund oder an den Vorleistungen zu
erkennen oder Schäden an der fertigen Leistung zu befürchten, ist der
Auftragnehmer gemäß VOB, Teil B, D IN 1 961, §4 verpflichtet,
schriftlich darauf hinzuweisen.

Die in der Leistungsbeschreibung angegebenen Fabrikate gelten als
Qualitätsbeispiel und schaffen für alle Anbieter eine einheitliche
Kalkulationsgrundlage. Sie werden durch Angebotsabgabe Bestandteil des Angebotes. Der Anbieter hat die Möglichkeit, ein gleichartiges
Erzeugnis anzubieten, wobei der Nachweis der Gleichwertigkeit durch den Auftraggeber verlangt wird. Im Angebot des Bieters sind die angebotenen Fabrikate schriftlich aufzuführen und zu beschreiben .
Die Bauleitung behält sich vor, von allen zur Anwendung kommenden Stoffe Proben zu entnehmen und auf
Qualität und Eignung untersuchen zu lassen .

Die Leistungsbeschreibung dient der Preisfindung .
Erkennt der Anbieter, dass die Leistung nicht erschöpfend beschrieben ist, so hat er dieses schriftlich mitzuteilen.

Für die beschriebenen Reinigungs - , E ntschichtungs - und
Entsorgungspositionen wird auf die gültigen Gesetze, örtlichen
Verordnungen, Satzungen und Transportbestimmungen verwiesen, die bei den zuständigen Behörden zu erfragen sind. Behördliche Forderungen und Auflagen sind, soweit nicht besonders beschrieben, entsprechend
einzukalkulieren .

Außerdem werden vereinbart.
ZV Wärmedämm- Verbundsysteme
.
Für Wärmedämmverbundsysteme WDVS
- D IN 1 8 345 Wärmedämmverbundsysteme WDVS
- D IN 1 8 350 Putz- und Stuckarbeiten
- D IN 1 8 363 Maler - u nd Lackierarbeiten
- D IN 1 8 364 Korrosionsschutzarbeiten an Stahl - und Aluminiumbauteilen
- D IN 1 8 451 Gerüstarbeiten
- D IN 1 8 540 Abdichten von Außenfugen im Hochbau mit
Fugendichtungsmassen
Die beschriebenen Leistungen sind komplett und als zusammenhängendes
Wärmedämmverbundsystem eines Herstellers auszuführen.
Für einen geprüften Systemaufbau ist die Allgemeine bauaufsichtliche
Zulassung zu beachten. D iese muss an der Verwendungstelle vorliegen und
kann beim Systemhersteller angefordert werden.
.
ZV Bodenversiegelungen / - beschichtungen
.
Für Bodenversiegelungen und - beschichtungen
- D IN 1 8 353 Estricharbeiten
- D IN 1 8 363 Maler - u nd Lackierarbeiten
- D IN 1 8 451 Gerüstarbeiten ( für Balkonbeschichtungen)
- D IN 1 8 540 Abdichten von Außenfugen im Hochbau mit
Fugendichtungsmassen
- W HG Wasserhaushaltgesetz ( Anforderung an das Einleiten von Abwasser )
.
ZV Maler - u nd Lackierarbeiten
-
Für Maler und Lackierarbeiten
- D IN 1 8 350 Putz- und Stuckarbeiten
- D IN 1 8 363 Maler - u nd Lackierarbeiten
- D IN 1 8 364 Korrosionsschutzarbeiten an Stahl - und Aluminiumbauteilen
- D IN 1 8 451 Gerüstarbeiten
- D IN 1 8 540 Abdichten von Außenfugen im Hochbau mit
Fugendichtungsmassen
- D IN V 18 5 50 Putz und Putzsysteme - Ausführung
.
Für Wärmedämm- Verbundsysteme ( WDVS) :
DIN 18345 Wärmedämm- V erbundsysteme
Für Maler - u nd Lackierarbeiten:
DIN 18363 Maler- und Lackierarbeiten
Für Wärmedämm- Verbundsysteme ( WDVS) :
DIN 18345 Wärmedämm- V erbundsysteme

## ZTV-2. Leistungsumfang
ZTV-2. Leistungsumfang
Der Bieter hat sich vor Angebotsabgabe
über den Umfang der auszuführenden
Arbeiten umfassend zu informieren und
die örtlichen Gegebenheiten zu
berücksichtigen.
Schäden und Behinderungen die erst
während der Bauausführung erkennbar
werden, sind schriftlich dem
Auftraggeber mitzuteilen.
Die weitere Vorgehensweise wird vom AG
festgelegt.

## ZTV-3. Verarbeitungsbedingungen
ZTV-3. Verarbeitungsbedingungen
Grundsätzlich sind die
Ausführungsanweisungen und/oder
die Technischen Merkblätter der
Herstellers genauestens
zu beachten.
Die Mindestverarbeitungstemperaturen
der Materialien dürfen in keinem Fall
unterschritten werden. Bei Verklebungs-
und Beschichtungsarbeiten darf die
Temperatur der Außenluft, der
Untergründe und der Materialien bis zur
vollständigen Durchhärtung nicht
unter + 5 Grad Celsius liegen.
(Ausnahme: QS-Produkte - siehe Techn.
Merkblätter)
Farbübereinstimmungen und
Farbabweichungen gemäß
BFS Merkblatt Nr. 25.

## ZTV-4. Aufmaß und Abrechnung
ZTV-4. Aufmaß und Abrechnung
Es gelten die Aufmaß- und
Abrechnungsvorschiften der DIN 18345.

## ZTV-5. WDVS-System StoTherm Vario
ZTV-5. WDVS-System StoTherm Vario
1) Systemaufbau:
Wärmedämm-Verbundsystem für außen mit
- Polystyrol-Hartschaum und
- Silikat-, organischer oder mineralischer Oberputz
bzw.
- Klinker-Riemchem, Fliesen oder Flachverblender
2) Befestigung:
- auf tragfähigen Untergrund: kleben
- auf Untergrund mit nicht
ausreichender Tragfähigkeit: kleben und dübeln
- auf nicht tragfähigen Untergrund: Schienenbefestigung
- Klinker-Riemchen oder Fliesen: Kleben und dübeln
durch das
Gewebe.
3) Brandschutz:
Schwerentflammbar, Baustoffklasse B1 nach DIN 4102,
wenn
die speziellen Festlegungen der jeweiligen Allgemeinen
bauaufsichtlichen Zulassung umgesetzt werden.
Anderenfalls ist
das System normalentflammbar
(Baustoffklasse B2 nach DIN 4102-1).

4) Zulassungen:
Allgemeine bauaufsichtliche Zulassung Z-33.41-116  für
Wärmedämm-Verbundsysteme mit angeklebten
Dämmstoffplatten aus expandiertem Polystyrol.
"StoTherm Classic"
"StoTherm Vario"
Deutsches Institut für Bautechnik in Berlin.
Allgemeine bauaufsichtliche Zulassung Z-33.42-129 für
Wärmedämm-Verbundsysteme mit Schienenbefestigung
"StoTherm Classic"
"StoTherm Vario"
"StoTherm Mineral"
"StoTherm Classic S1"
Deutsches Institut für Bautechnik in Berlin.
Allgemeine bauaufsichtliche Zulassung Z-33.43-61 für
Wärmedämm-Verbundsysteme
mit angedübeltem und angeklebtem Wärmedämmstoff
"StoTherm Classic"
"StoTherm Vario"
"StoTherm Mineral"
"StoTherm Mineral L"
"StoTherm Classic L".
"StoTherm Classic MW"
"StoTherm Classic S1
Deutsches Institut für Bautechnik in Berlin.
Allgemeine bauaufsichtliche Zulassung Z-33.47-811 für
Wärmedämm-Verbundsysteme.
Zur Anwendung auf Plattenwerkstoffen im Holzbau
mit angeklebten Dämmstoffplatten
"StoTherm Classic"
"StoTherm Vario"
"StoTherm Classic L"
"StoTherm Mineral L".
Deutsches Institut für Bautechnik in Berlin.
Allgemeine bauaufsichtliche Zulassung Z-33.46-422 für
Wärmedämm-Verbundsysteme mit angeklebter keramischer
und Naturstein-Bekleidung.
"StoTherm Classic mit angeklebter Bekleidung"
"StoTherm Vario mit angeklebter Bekleidung"
"StoTherm Mineral mit angeklebter Bekleidung"
"StoTherm Mineral L mit angeklebter Bekleidung"
Deutsches Institut für Bautechnik in Berlin.
Allgemeine bauaufsichtliche Zulassung Z-33.49-1505  für
Wärmedämm-Verbundsysteme
nach allgemeiner bauaufsichtlicher Zulassung Nr.
Z-33.43-61
zur Aufdoppelung auf bestehende
Wärmedämmsysteme oder Holzwolle-Leichtbauplatten.
Deutsches Institut für Bautechnik in Berlin.
5) Hersteller:
Sto SE &Co. KGaA,
Ehrenbachstraße 1,
D-79780 Stühlingen
Tel: (0 77 44) 57 - 0,
Fax: (0 77 44) 57 - 21 78.

## ZTV-5. WDVS-System StoTherm Mineral
ZTV-5. WDVS-System StoTherm Mineral
1) Systemaufbau:
Wärmedämm-Verbundsystem für außen mit
- Steinwolle- oder Steinlamellendämmstoff
- mineralischer Oberputz bzw.
- Klinker-Riemchen
2) Befestigung:
- Steinlamelle auf tragfähigen Untergrund kleben
und zusätzlich verdübeln bei erhöhter Windlast.
(Windsog >1,6 kN/m²)
- Steinlamelle auf Untergrund mit nicht ausreichender
Tragfähigkeit: kleben und dübeln.
- Steinwolle: kleben und dübeln.
- bei Klinker-Riemchen: Kleben und dübeln durch
das Gewebe
3) Brandschutz:
Nichtbrennbar, Baustoffklasse A2 nach DIN 4102.
4) Zulassungen:
Allgemeine bauaufsichtliche Zulassung Z-33.42-129
Bescheid
vom vom  19.11.2015, Geltungsdauer vom
01.01.2016 bis 18.07.2018 für Wärmedämm-Verbundsysteme
mit Schienenbefestigung
"StoTherm Classic"
"StoTherm Vario"
"StoTherm Mineral"
Deutsches Institut für Bautechnik in Berlin.
Allgemeine bauaufsichtliche Zulassung  Z-33.43-61 mit
Bescheid vom 02.12.2015 Geltungsdauer 01.01.2016 bis
22.05.2017 für Wärmedämm-Verbundsysteme
mit angedübeltem und angeklebtem Wärmedämmstoff
"StoTherm Classic"
"StoTherm Vario"
"StoTherm Mineral"
"StoTherm Mineral L"
"StoTherm Classic L".
"StoTherm Classic MW"
"StoTherm Classic S1
Deutsches Institut für Bautechnik in Berlin.
Allgemeine bauaufsichtliche Zulassung Z-33.44-134 mit
Bescheid vom 01.12.2012 Geltungsdauer 04.12.2012 bis
09.01.2017  für Wärmedämm-Verbundsysteme
mit angeklebten Mineralfaser Lamellendämmplatten
"StoTherm Mineral L"
"StoTherm Classic L"
Deutsches Institut für Bautechnik in Berlin.
Allgemeine bauaufsichtliche Zulassung Z-33.46-422
vom 19.11.2015 Geltungsdauer von 01.01.2016 bis 23.05.
2016
für Wärmedämm-Verbundsysteme
mit angeklebter keramischer und Natustein-Bekleidung.
Deutsches Institut für Bautechnik in Berlin.
Allgemeine bauaufsichtliche Zulassung Z-33.49-1505
vom 19.11.2015 Geltungsdauer vom 01.01.2016 bis
16.04.2019
für Wärmedämm-Verbundsysteme
nach allgemeiner bauaufsichtlicher Zulassung Nr.
Z-33.43-61
zur Aufdoppelung auf bestehende
Wärmedämmsysteme oder Holzwolle-Leichtbauplatten.
Deutsches Institut für Bautechnik in Berlin.
5) Hersteller:
Sto SE &Co. KGaA,
Ehrenbachstraße 1,
D-79780 Stühlingen
Tel: (0 77 44) 57 - 0,
Fax: (0 77 44) 57 - 21 78.

## ZTV. Baubeschreibung
ZTV. Baubeschreibung
'Die anstehende Baumaßnahme betrifft die energetische
Sanierung eines MFH mit einem neu zu erstellenden
WDV-System auf Basis Mineralwolle - kurz StoTherm
Mineral,
mit optional  verklebter anschließender
Klinkerriemchenbekleidung.
Die Gerüststellung für die Rückseite des Gebäudes ist
nur
erschwert zu bestücken, da die Zuwegung hierfür über
den Treppenhausbereich erfolgen muss.

## 02-232 WDVS
Datum: 02.07.2026

### Bereich 01 BE, Abbruch, Fassade, Balkone Eiffestraße 235

#### Abschnitt 01.01 Baustelleneinrichtung + Vorbereitungen 235

*Hinweis: Beschreibung Grundvorhaltung/Vorhaltedauer für Baustelleneinrichtung 72 Wochen*
Die Baustelleneinrichtung ist pauschal für die Gesamtbauzeit von 72 Wochen zu kalkulieren.

Die Grundvorhaltung entspricht der Gesamtvorhaltezeit über die Dauer der Gesamtbauzeit.
Die Gesamtbauzeit beinhaltet alle erforderlichen Arbeiten wie
Dacharbeiten, Balkongeländer und Fensterarbeiten.

Zeiten für die Längervorhaltung werden nur aus Gründen die der Auftragnehmer nicht selbst zu vertreten hat oder aufrgund schlechten Witterungsverhältnissen, die das Arbeiten nicht zulassen, anerkannt.
Die Zeiten für die Längervorhaltung müssen rechtzeitig und schriftlich beim Auftraggeber angemeldet werden. Die Freigabe/Zustimmung des Auftraggebers muss ebenfalls schriftlich erfolgen.
Freimeldung müssen nicht seitens Auftraggeber zu erbringen.

*Hinweis: Vorbemerkungen Baustelleneinrichtung*
Vorbemerkungen Baustelleineinrichtung
Die Gebäude werden in einem Abschnitt eingerüstet und bearbeitet.

Arbeiten an den Objekten (Fassade u. Dach betreffend)
Abbruch Vordächer, Gerüststellung, Demontage Balkongeländer, Fensteraustausch, Erneuerung Hauseingangs- Hofeingangs- und Labengangtüren, Dachranderweiterung, Balkonsanierung, WDVS-Arbeiten, Montage neuer Balkongeländer.

Arbeiten in den Gebäuden
Elektroarbeiten, Treppenhausanstrich, Erneuerung der Briefkastenanlage.

Sanitär-/WC-/Tagenunterkünfte
sind allen Gewerken zur Nutzung zur Verfügung zu stellen.

Baustelleneinrichtung sowie vorhalten,
Zwischenreinigungen und Abbräumen nach den Abbrucharbeiten für

Transport der Geräte und Maschinen
Die Baustelleneinrichtung für alle beschriebenen (Bau-)Leistungen
beinhaltet insbesondere alle erforderlichen Förder- und
Transportanlagen, Geräte, Werkzeuge, Einzäunung Lagerflächen, Zufahrten, Wasser- und
Zuleitungen zu den Verbraucherstellen sind selbständig herzustellen und vorzuhalten.

Baustelleneinrichtungsflächen
Die Flächen im Innenhofbereich befinden sich Oberhalb einer Tiefgarage und sind als Lagerflächen und
Baustelleneinrichtungflächen nicht vorgsehen und ungeeignet
! Achtung: statische Gründe !

Während der Bauzeit ist die Baustelle in einem sauberen Zustand zu halten und regelmäßig aufzuräumen. Reinigung der Baustelle nach Fertigstellung der Baumaßnahme. Feuerwehrzufahrten und Stellflächen
Die Feuerwehrzufahrten und Abstellflächen gem. des beiliegenden Lageplanes dürfen für die Baustelleneinrichtung nicht genutz werden. Diese Bereiche sind ständig freizuhalten. Kurzfristige Nutzung für Materiallieferung, Be- und Entladen ist zulässig.

**01.01.0010 Baustelle einrichten**
*** Pauschalposition
Baustelle einrichten
Geräte, Werkzeuge und sonstige
Betriebsmittel, die zur vertragsgemäßen
Erfüllung der Bauleistungen erforderlich
sind, auf die Baustelle bringen,
bereitstellen und soweit der
Geräteeinsatz nicht gesondert berechnet
wird, betriebsfertig aufstellen einschl.
der dafür notwendigen Arbeiten.
Baubüros, Unterkünfte, Werkstätten,
Lagerschuppen und dergleichen, soweit
erforderlich, an- und abtransportieren,
aufbauen und einrichten.
Kosten für Vorhalten, Unterhalten und
Betreiben der Geräte, Anlagen und
Einrichtungen werden nicht mit dieser
Pauschale, sondern mit den
Einheitspreisen der entsprechenden
Teilleistung vergütet
Grundvorhaltung ist gleich der Gesamtvorhaltung für die Dauer der Bauzeit, siehe Hinweis
Menge: 1,000 psch

**01.01.0020 Baustelle einrichten - Anmietung öffentlicher Flächen**
*** Pauschalposition
Baustelle einrichten - Anmietung öffentlicher
Parkflächen, im Strassenbereich Eiffestrasse, von mindestens 8
Parkplätzen, mit den dazugehörigen öffentlichen
Auflagen.
Grundvorhaltung ist gleich der Gesamtvorhaltung für die Dauer der Bauzeit, siehe Hinweis
Menge: 1,000 psch

**01.01.0030 Verkehrssicherung + behördliche Genehmigungen**
*** Pauschalposition
Sichern des Fußgänger- und Fahrzeugverkehrs,
sowie der Arbeitsstellen und der Baustelleneinrichtung
mit geeigneten Mitteln wie Schilder,
Leitplanken, etc., einschließlich der Einholung
der erforderlichen behördlichen + polizeilichen
Genehmigungen für die Umleitung oder
Einschränkung von Fußgänger- und
Fahrzeugverkehr an den Straßen.
Hinweis:
Die Baustelleneinrichtungsflächen werden den anderen
Gewerken ebenfalls zur Verfügung gestellt.
Grundvorhaltung ist gleich der Gesamtvorhaltung für die Dauer der Bauzeit, siehe Hinweis
Menge: 1,000 psch

**01.01.0040 Längervorhaltung Baustelleneinrichtung**
*** Bedarfsposition ohne GB
Längervorhaltung für die Vorposition (nur bei vom AG zu
vertretenen Gründen).
Grundvorhaltung ist gleich der Gesamtvorhaltung für die Dauer der Bauzeit, siehe Hinweis
Menge: 1,000 Wo

**01.01.0050 Sanitärcontainer**
Sanitärcontainer (WC  und Waschräume ) nach den gesetzlichen Vorschriften, Arbeitsstättenverordnung und der dazugehörigen  ASR A 4.1,  Baustellenverordnung etc., im Bereich der Baustelleneinrichtung für dieDauer der gesamten Bauzeit für Damen und Herren in der erforderlichen Größe und Stückzahl, incl. aller Leistungen zur ordnungsmäßigen Gebrauchsfähigkeit.
Größe und Anzahl incl. aller erforderlichen
Installaltionen bereitstellen und vorhalten.
Lieferung aller Materialien und Einbau in kompletter
Leistung

Die WC- Waschräume werden auch den anderen Gewerken genutzt.
Zusätzliche Unterbringung von 8 Pers.( Fremdgewerke)
in der Kalkulation berücksichtigen

Je Container sind 8 Schlüssel für die Firmen bereitzustellen

Grundvorhaltung ist gleich der Gesamtvorhaltung für die Dauer der Bauzeit, siehe Hinweis
Menge: 1,000 St

**01.01.0060 Zulage zu Sanitärcontainer, Verlängern der Vorhaltezeit/Woche**
*** Bedarfsposition ohne GB
Leistung wie in Pos. Sanitärcontainer beschrieben,
jedoch als Zulage für das Verlängern der Vorhaltezeit
für jede weitere Woche.
(nur bei vom AG zu vertretenen Gründen, gegen Nachweis, wie in Hinweistext beschrieben).
Menge: 1,000 Wo

**01.01.0070 Tagesunterkunft Container**
Bauwagen oder Container als Tagesunterkunft, für in die der Personenzahl ausreichenden Größe, liefern, aufstellen, vorhalten und wieder entfernen. Ausstattung nach Vorschrift der Arbeitsstättenverordnung und der dazugehörigen ASR, für die gesamte Bauzeit vorhalten.

Die Container sind während der gesamten Bauzeit
den am Bau beteiligten Firmen zur Verfügung zu stellen.
Inklusive der Stromversorgung und Heizung, einschließich legen der dafür erforderlichen provisorischen Leitungen

Zusätzliche Unterbringung von 8 Pers.( Fremdgewerke)
in der Kalkulation berücksichtigen.

Je Containersind 8 Schlüssel für die Firmen bereitzustellen.

Grundvorhaltung ist gleich der Gesamtvorhaltung für die Dauer der Bauzeit, siehe Hinweis
Menge: 1,000 St

**01.01.0080 Zulage zu Tagesunterkunft-Container, Verlängern der Vorhaltezeit/Woche**
*** Bedarfsposition ohne GB
Leistung wie in Pos. Tagesunterkunft-Container beschrieben,
jedoch als Zulage für das Verlängern der Vorhaltezeit
für jede weitere Woche.
(nur bei vom AG zu vertretenen Gründen, gegen Nachweis, wie in Hinweistext beschrieben).
Menge: 1,000 Wo

**01.01.0090 Strom-/Wasseranschluß herst./räumen und vorhalten**
Strom-/wasseranschluß herstellen,
vorhalten und räumen

Strom-/Wasseranschluß herstellen, für
die Dauer der Bauarbeiten vorhalten und
nach Beendigung aller Arbeiten
demontieren. Die Einrichtungen sind auch
anderen Unternehmern zur Verfügung zu
stellen. Der Verbrauch ist durch
geeignete Meßeinrichtungen aufzuzeichnen
und mit dem Auftraggeber abzurechnen.

Grundvorhaltung ist gleich der Gesamtvorhaltung für die Dauer der Bauzeit, siehe Hinweis
Menge: 1,000 St

**01.01.0100 Bautoilette**
Aufstellen und Vorhalten einer Bautoilette als
WC-Kabine mit wöchentlicher Entsorgung und Reinigung einschl. An- und Abfuhr.
Die Bautoiletten sind während der gesamten Bauzeit
den am Bau beteiligten Firmen zur Verfügung zu stellen.
Grundvorhaltung ist gleich der Gesamtvorhaltung für die Dauer der Bauzeit, siehe Hinweis
Menge: 1,000 St

**01.01.0110 Sperrmüllcontainer**
Sperrmüllcontainer für anfallenden Sperrmüll der Mieter
bereitstellen; einschl. Abtransport und Entsorgung des
Containerinhaltes.
Abrechnung zum Nachweis und vorherige Freigabe durch
AG.
Menge: 70,000 m3

**01.01.0120 Balkone freiräumen**
Die Bewohner sind aufgefordert die Balkone
eigenständig zu räumen.
Sollten sich auf den Balkonen noch Gegenstände
befinden, sind diese nach Rücksprache mit dem AG sicher in der Gartenabsperrung einzulagern und zu beschriften und
nachAbschluss der Maßnahmen wieder zurückzustellen.
Für diese Maßnahmen werden maximal 5 - 10
Arbeitsstundenbenötigt.
Abrechnung pauschal bis 10 h. Sollte diese
Stundenanzahl nicht ausreichen ist dies vor Beginn der Maßnahmen
anzuzeigen.
Menge: 18,000 St

**01.01.0130 Schuttcontainer, Baumischmüll zum Nachweis**
Schuttcontainer mit Deckel, für anfallenden
Baumischmüll
von am Bau beteiligten Unternehmen bereitstellen;
einschl.
Abtransport und beseitigen des
Containerinhaltes.
Inkl. Kippgebühren, Holen und Stellen der Container
Abrechnung zum Nachweis
Menge: 45,000 m3

**01.01.0140 Fenster mit Folien abkleben**
Fenster mit Folien abkleben
Abkleben von Fenstern einschl. Rahmen
mit Folien 300 my gegen Verschmutzung.
Stöße verkleben. Einschl. entfernen und
entsorgen der Folien.
Menge: 405,000 m2

**01.01.0150 Demontage und Entsorgung Betonvordächer Hauseingänge**
Demontage und Entsorgung Betonvordächer Hauseingänge
Flächenbündiges Abschneiden der ca. 18 cm starken
Betonvordächer im Naßsägeverfahren. Vorherige
Entfernung der Bitumenabdeckungen etc. Kompletter Rückbau
fassadenbündig und Entsorgung.
Freigelegter Betonstahl ist zu säubern und mit
Korrosionsschutz zu versehen.
Menge: 4,000 St

**01.01.0160 Elektroinstallation**
Demontage und Montage von Elektroinstallationen wie
Außenlampen, Schaltern, Steckdosen, Klingel- und
Haustelefonanlagen, Heizungsfühlern, Antennen- und
Telefonleitungen, Zählerkästen, etc. Die Bauteile sind im
tragfähigen Untergrund zu verankern. Fugendichtband
verwenden.
Die Arbeiten sind rechtzeitg vor Ausführung beim Auftraggeber
schriftlich anzuzeigen. Entsprechende Stundennachweise sind innerhalb von 2 Arbeitstagen jeweils vorzulegen.
Menge: 50,000 h

**01.01.0170 Vorhandene Schilder, Anbauteile, etc. demontieren**
Vorhandene Schilder, Anbauteile, etc. demontieren und
an die Mieter übergeben.
Abrechnung nach Aufwand, Fotonachweis.
Facharbeiterstunden ohne An- u. Abfahrt, inkl.
Kleinmaterialeinsatz und Werkzeug.
Menge: 18,000 h

**01.01.0180 Geländer, Gitter, Halterungen**
Demontage und Montage von Geländern, Fenstergittern,
Fensterkloben und Rückhaltern, Entlüftungsgittern,
Sturzblechen etc. Die Bauteile sind im tragfähigen
Untergrund zu verankern. Fugendichtband verwenden.
Die Arbeiten sind rechtzeitg vor Ausführung beim Auftraggeber
schriftlich anzuzeigen. Entsprechende Stundennachweise sind innerhalb von 2 Arbeitstagen jeweils vorzulegen.
Menge: 25,000 h

**01.01.0190 Markisen demontieren**
*** Bedarfsposition ohne GB
Markisen, einschl. Stahlunterkonstruktion bruch-und
staubfrei demontieren, einlagern und nach Bauende
wiedermontieren.
Die Markisen sind zum Schutz mit einer PE-
Folie zu umwickeln.
Menge: 4,000 St

**01.01.0200 Pflanzflächen (umlaufend am Gebäude)**
in einer Breite von 1,50 m roden, Bodendeckende
Pflanzen und kleine Solitärgewächse ausgraben und zur eigenen Verwendung abfahren.
Menge: 190,000 m

**01.01.0210 Gehwegplatten aufnehmen/lagern**
Vorhandene Gehwegplatten in Sockelbereichen der Gebäude
aufnehmen, seitlich lagern und nach Fertigstellung der
Dämmarbeiten wieder einbauen.
Erforderliches Zuschneiden von Platten ist in die Einh.
-Preise einzukalkuliern.
Nicht mehr benötigte Platten werden Eigentum des AN und sind zu beseitigen.
Menge: 100,000 m2

**01.01.0220 Erdreich ausheben/lagern/verfüllen**
Ausheben des Erdreichs im Bereich der Sockelflächen.
Aushub seitlich lagern und nach Beendigung der Dämm-
Maßnahme wieder verfüllen, einschl. aller erf. Neben-
und Zusatzarbeiten.
Tiefe / Breite: 1,00 / 0,70 m
Menge: 200,000 m

**01.01.0230 Mobilzaun liefern, aufstellen, vorhalten und abfahren**
Mobilzaun liefern, aufstellen, vorhalten, umsetzen an anderer Stelle und wieder Entfernen eines Mobilzaunes nach Abschluss der Arbeiten, zur Sicherung der Lagerfläche und Verkehrssicherung. Bauzaun Fabr. Heras o. gleichwertig, Zaunhöhe über Boden ca.  h= 2,00 m, für Dauer der Bauzeit zur Sicherung der Baustelleinrichtung.
Ausführung: Verbindung der Elemente mit Schraubverbindungen, einschließlich Betonfüße, Einbau von Toren (abschließbar). Lieferung aller erforderlichen Materialien und Einbau in kompletter Leistung. Umsetzen auf dem Baufeld in Teilen zur Abgrenzung von Teilbereichen
ist in den Einheitspreis einzurechnen.
Grundvorhaltung ist gleich der Gesamtvorhaltung für die Dauer der
Bauzeit, siehe Hinweis, 28 Wochen (7 Monate)

Längervorhaltung bei Bedarf wie Pos. Baustelleneinrichtung
Menge: 225,000 m

**01.01.0240 Längervorhaltung bei Bedarf**
*** Bedarfsposition ohne GB
Längervorhaltung bei Bedarf 15 Wochen
Menge: 3375,000 mWo

#### Abschnitt 01.02 Gerüstarbeiten 235

*Hinweis: Vorbemerkungen zu den Gerüstarbeiten*
Vorbemerkungen zu den Gerüstarbeiten.

Bei Abweichungen des Regelaufbaues entsprechend der Zulassungen, dem Produkthandbuch und der Aufbau- und Verwendungsanleitung der Gerüsthersteller,
ist eine statische Berechnung für diesen Einzelfall zu erstellen.
In jedem Falle ist die Eignung des Gerüstes durch den Hersteller nachzuweisen.
Vom Ausschreibenden sind die vom Gerüst auszuführenden Arbeiten (Verwendungszweck) des Gerüstes anzugeben, z.B. Rohbau, Ausbau, Wärmedämm-Verbundsystem, vorgehängte Fassade etc.
Die Gerüstböden sollten entsprechend den Arbeiten geschlossen oder gelocht gewählt werden.
Das Gerüst dient als Arbriss und Transportgerüst für Fassaden und Balkonarbeiten, Demontage der Balkongeländer, Fenster-Demontage/ -Montage, Dacharbeiten, Aufbringung des WDVS u.s.w..
In die Einheitspreisen sind die Stand- und Umrüstungszeiten sowie,
das Sichern der Gerüste ablaufbedingt, z.B. vor  Anbringung der Konsolen, durch erforderlichen innenliegenden Seitenschutz-Geländer (3-Teilig),
Vorsprünge, Aufbauten und Anbauten (z.B Vordächer, Balkonvorsprünge, Gebäudeanbauten) etc., einzukalkulieren und werden nicht gesondert vergütet.
Die genauen Teilrüstfächen und Zeiten werden örtlich durch die Bauleitung vorgegeben.
Für die Lagerung von Gerüstmaterial wird dem AN eine Fläche auf der Baustelle zugewiesen.

Die Flächen auf der Gebäuderückseite, sind als Materiallagerfläche nicht geeignet, da sich unterhalb dieser Fläche eine Tiefgarage befindet. Daher ist das Lagern von Material und anderen schweren Gegenständen nicht
gestattet.

Auf der Gebäuderückseite/Innenhofbereich befindet sich eine Tiefgarage. Die Gerüste werden auf der Garagendecke aufgestellt und müssen in der Tiefgarage abgestützt/durchgestützt werden. Die Gerüste sind auf Fußplatten bzw. Fußspindeln auf lastverteilenden Unterlagen aufgestellt werden (siehe auch DGUV und UVV). Der Untergrund besteht ausBeton- Gehwegplatten.
Die genannten Maßnahmen sind in die Einheitspreise einzukalkulieren und werden nicht gesondert vergütet.

Feuerwehrzufahrten und Stellflächen
Die Feuerwehrzufahrten und Abstellflächen gem. des beiliegenden Lageplanes dürfen für die Baustelleneinrichtung nicht genutz werden. Diese Bereiche sind ständig freizuhalten.
Kurzfristige Nutzung für Materiallieferung, Be- und Entladen ist zulässig.

Den Angaben des SIGEKOS ist Folge zu leisten.
Die Unfallverhütungsvorschreiften (UVV) und den technsichen DIN-Vorschriften sind einzuhalten.

*Hinweis: Beschreibung Gerüststandzeit/Grundeinsatzzeit/Vorhaltedauer 62 Wochen*
Die Gerüstarbeiten und die Vorhaltedauer der Gerüste sind pauschal für die Gesamtvorhaltezeit von  62 Wochen  zu kalkulieren.
Die Grundvorhaltung entspricht der Gesamtvorhaltezeit über die Dauer der Gesamtbauzeit.
Die Gesamtbauzeit beinhaltet alle erforderlichen Arbeiten wie
Dacharbeiten, Balkongeländer und Fensterarbeiten.

Überstandszeiten werden nur aus Gründen die der Auftragnehmer nicht selbst zu vertreten hat oder aufrgund schlechten Witterungsverhältnissen, die das Arbeiten nicht zulassen, anerkannt.
Diese müssen rechtzeitig und schriftlich beim Auftraggeber angemeldet werden. Die Freigabe/Zustimmung des Auftraggebers muss ebenfalls schriftlich erfolgen.
Freimeldung müssen nicht seitens Auftraggeber zu erbringen.

**01.02.0010 Stahlrohrrahmengerüst**
Lieferung eines Stahlrohrrahmengerüstes (Arbeits- und
Schutzgerüst) als Flächen-/Fassadengerüst entsprechend
den Richtlinien der VOB, DIN 18451, den Vorschriften
der DIN 4420 sowie den Sicherheitsbestimmungen der
Bauberufsgenossenschaften mit Bordbrett, Zwischenseitenschutz, Geländerholm, Seitenschutz, Innengeländern, wo erforderlich, und Leitergängen über die
Dauer der gesamten Instandsetzungs- maßnahmen, inkl.
aller Transport-, Auf-, Umbau- und Abbaukosten.
Verankerung im Bauwerk möglich.
Das Gerüst ist allen am Bau beteiligten Gewerken unentgeltlich zur Verfügung zu stellen und
erst auf Anordnung der Bauleitung zu entfernen.
Auf der Gebäuderückseite/Innenhofbereich befindet sich eine Tiefgarage. Die Gerüste werden auf der Garagendecke aufgestellt und müssen in der Tiefgarage abgestützt/durchgestützt werden. Die Gerüste sind auf Fußplatten bzw. Fußspindeln auf lastverteilenden Unterlagen aufzustellen (siehe auch DGUV und UVV). Der Untergrund besteht aus Beton- Gehwegplatten.
Die genannten Maßnahmen sind in den EP einzukalkulieren und wird nicht gesondert vergütet.

Gruppe 3, belastbar bis 200 kg/m²
Höhe: bis ca. 20 m
Breite: 1,00m

Grundvorhaltung ist gleich der Gesamtvorhaltung für die Dauer der Bauzeit, siehe Hinweis

Bereich: Fassaden + Balkone
Menge: 1850,000 m2

**01.02.0020 Zusätzliche Gerüstvorhaltung**
Längervorhaltung des Gerüsts über die Grundeinsatzzeit
(nur bei vom AG zu vertretenen Gründen, gegen Nachweis, wie in Hinweistext beschrieben).
Arbeits- und Schutzgerüste wie vor, jedoch
Mehrkosten für jede weitere Woche.

Abrechnungen nach gemeinsamer Festlegung mit dem AG

Verlängerung der Grundeinsatzzeit des Arbeitsgerüstes der Teilrüstflächen kann als Mehr- oder Minderkosten bei der Verlängerung bzw. Verkürzung der Standzeit (hier max 8 Wochen) gesehen werden.
Abrechnungen nach gemeinsamer Festlegung mit dem AG
Menge: 25740,000 m2Wo

**01.02.0030 Zulage Konsolen 30 cm Fassadengerüst**
Zulage für die Montage von Konsolen mit Konsolträgern
am Fassadengerüst für Arbeiten an der Fassade .
Konsolenbreite: ca. 30 cm

Grundvorhaltung ist gleich der Gesamtvorhaltung für die Dauer der Bauzeit, siehe Hinweis

Bereich: Fassaden + Balkone/Loggien
Menge: 1850,000 m2

**01.02.0040 Zusätzliche Vorhaltung Konsolen 30cm**
Längervorhaltung von Konsolen 30 cm über die
Grundeinsatzzeit  (nur bei vom AG zu vertretenen Gründen, gegen Nachweis, wie in Hinweistext beschrieben)
Konsolen 30cm, wie vor, jedoch
Mehrkosten für jede weitere Woche.
Verlängerung der Grundeinsatzzeit der Konsolen der Teilrüstflächen kann als Mehr- oder Minderkosten bei der Verlängerung bzw. Verkürzung der Standzeit (hier max 8 Wochen) gesehen werden.
Abrechnungen nach gemeinsamer Festlegung mit dem AG
Menge: 25740,000 m2Wo

**01.02.0050 Netze Grundeinsatzzeit**
Netze Grundeinsatzzeit
Gerüstkonstruktion als Witterungsschutz / Verschattung für
die Fassadenfläche mit geeigneten
Netzen abhängen.
Grundvorhaltung ist gleich der Gesamtvorhaltung für die Dauer der Bauzeit, siehe Hinweis
Menge: 1950,000 m2

**01.02.0060 Netze Zusätzliche Vorhaltung**
Netze Längervorhaltung über die Grundeinsatzzeit
Netze Witterungsschutz oder
Schutz vor Spritznebel wie vor, jedoch
Mehrkosten für jede weitere Woche.
Verlängerung der Grundeinsatzzeit der Netze der Teilrüstflächen kann als Mehr- oder Minderkosten bei der Verlängerung bzw. Verkürzung der Standzeit (hier max 8 Wochen) gesehen werden.
Abrechnungen nach gemeinsamer Festlegung mit dem AG
Menge: 28372,500 m2Wo

**01.02.0070 Plane Grundeinsatzzeit**
Plane Grundeinsatzzeit

Gerüstkonstruktion als
Witterungsschutz / Verschattung für
die Fassadenfläche mit geeigneten
Plane abhängen.

Grundvorhaltung ist gleich der Gesamtvorhaltung für die Dauer der Bauzeit, siehe Hinweis
Menge: 390,000 m2

**01.02.0080 Plane Zusätzliche Vorhaltung**
*** Bedarfsposition ohne GB
Plane Längervorhaltung über die Grundeinsatzzeit
Plane Wiiterungsschutz oder
Schutz vor Spritznebel wie vor, jedoch
Mehrkosten für jede weitere Woche.

Verlängerung der Grundeinsatzzeit der Plane der Teilrüstflächen kann als Mehr- oder Minderkosten bei der Verlängerung bzw. Verkürzung der Standzeit (hier max 8 Wochen) gesehen werden.
Abrechnungen nach gemeinsamer Festlegung mit dem AG
Menge: 8408,400 m2Wo

**01.02.0090 Kopfeinhausung**
Der Gerüstkopf ist als wasserdichter Wetterschutz
einzuhausen.
Die Einhausung ist sturmsicher zu befestigen bis WS 6. Der
statische Nachweis für die windsichere Befestigung ist eine
Nebenleistung und in den EP einzukalkulieren, ebenso die
Sicherung und Wartung der Einhausung während der Bauzeit.

Grundvorhaltung ist gleich der Gesamtvorhaltung für die Dauer der Bauzeit, siehe Hinweis
Menge: 160,000 m

**01.02.0100 Zusätzliche Vorhaltung Kopfeinhausung**
Kopfeinhausung Vorhaltung über die Grundeinsatzzeit
Kopfeinhausung wie vor, jedoch
Mehrkosten für jede weitere Woche.
Verlängerung der Grundeinsatzzeit der Kopfeinhausung der Teilrüstflächen kann als Mehr- oder Minderkosten bei der Verlängerung bzw. Verkürzung der Standzeit (hier max 8 Wochen) gesehen werden.
Abrechnungen nach gemeinsamer Festlegung mit dem AG
Menge: 2223,000 m/Wo

**01.02.0110 Gerüsttreppenturm 25 m**
Gerüsttreppenturm nach DIN EN 12811-1 "Arbeitsgerüste",
als Aufstieg zum Erreichen hochgelegener Arbeitsplätze.

Aufbauhöhe: bis ca. 25 m, als gleichläufige Treppe

zugelassen für eine Belastung von 2 kN/m², in das
Gerüst der Pos. Stahlrohrrahmengerüst. integriert

einschließlich Außen- und Innengeländer mit
entsprechenden Halterungen erstellen, vorhalten und
wieder entfernen.

Der Zugang zum Treppenlauf EG ist allseitig durch
Bauzaunelemente zu umschliessen, mit OSB-Platten
einzuhausen und mit einem  verschließbaren
Öffnungselement auszustatten.
Passend zum Element ist eine Kette mit Vorhängeschloss
mit mindestens 3 Schlüsseln zu liefern.

Einbauort straßenseitig und hofseitig.

Grundvorhaltung ist gleich der Gesamtvorhaltung für die Dauer der Bauzeit, siehe Hinweis
Menge: 4,000 St

**01.02.0120 Vorhaltung Treppenturm**
Vorhaltung Treppenturm über die Grundeinsatzzeit
Mehrkosten für jede weitere Woche.
Verlängerung der Grundeinsatzzeit der Treppentürme der Teilrüstflächen kann als Mehr- oder Minderkosten bei der Verlängerung bzw. Verkürzung der Standzeit (hier max 8 Wochen) gesehen werden.
Abrechnungen nach gemeinsamer Festlegung mit dem AG
Menge: 60,000 StWo

**01.02.0130 Schutz benachbarter Bauteile**
Schutz benachbarter Bauteile
Schutzvorkehrungen zur Vermeidung von
Verschmutzungen und Beschädigungen der
Balkonverkleidungen der Nachbarbebauung liefern und
montieren. Stahlrohrrahmen in Gerüstbauweise mit
reißfester
Wetterschutzfolie. Ähnlich wie Kopfeinhausung jedoch
vertikal.
Breite bis 1,20m
Grundvorhaltung ist gleich der Gesamtvorhaltung für die Dauer der Bauzeit, siehe Hinweis
Menge: 39,000 m

**01.02.0140 Längervorhaltung Schutz benachbarter Bauteile**
Längervorhaltung Schutz benachbarter Bauteile
Vorhaltung über die Grundeinsatzzeit.
Schutz benachbarter Bauteile wie vor, jedoch
Mehrkosten für jede weitere Woche.
Verlängerung der Grundeinsatzzeit des Schutzes der Teilrüstflächen kann als Mehr- oder Minderkosten bei der Verlängerung bzw. Verkürzung der Standzeit (hier max 8 Wochen) gesehen werden.
Abrechnungen nach gemeinsamer Festlegung mit dem AG
Menge: 585,000 m/Wo

**01.02.0150 Fassadengerüst, Ausbau zu Fanggerüsten**
Ausbau des Fassadengerüstes für Arbeiten auf Dächern
mit mehr als 3,00 m Absturzhöhe bis einschließlich 20°
Dachneigung, für sonstige Arbeiten mit mehr als 2,00 m
Absturzhöhe,  in der obersten Gerüstlage zum Fanggerüst
nach DIN 4420-1 " Schutzgerüste" durch Einbau von
Belagsverbreiterungen und Belagteilen auf eine
Belagbreite von mindestens 0,90 m, vorhalten und wieder
abbauen.
Die Belagteile müssen den "Grundsätzen für die Prüfung
von Belagteilen in Fang- und Dachfanggerüsten und
Schutzwänden in Dachfanggerüsten" BGG 927 entsprechen.
Der Abstand zwischen Absturzkante und Fanglage darf
nicht mehr als 2,00 m betragen.
Position einschlißlich der erforderlichen geschlossenen Schutzwände, Fangnetze etc.

Grundvorhaltung ist gleich der Gesamtvorhaltung für die Dauer der Bauzeit, siehe Hinweis
Menge: 160,000 m

**01.02.0160 Längervorhaltung Fanggerüst**
Längervorhaltung Fanggerüst.
Vorhaltung über die Grundeinsatzzeit.
Fanggerüst wie vor, jedoch
Mehrkosten für jede weitere Woche.
Verlängerung der Grundeinsatzzeit der Fanggerüste der Teilrüstflächen kann als Mehr- oder Minderkosten bei der Verlängerung bzw. Verkürzung der Standzeit (hier max 8 Wochen) gesehen werden.
Abrechnungen nach gemeinsamer Festlegung mit dem AG
Menge: 2223,000 m/Wo

**01.02.0170 Schutzdach**
Schutzdach mit Belag aus abgedeckten Bohlen
gemäß der DIN 4420, sowie den Vorschriften der
Bauberufsgenossenschaft antransportieren, montieren, vorhalten und nach Beendigung der Maßnahmen wieder demontieren sowie abtransportieren.

Bereich: Hauseingänge, Ladeneingänge, Treppen, Rampen, KG- Niedergänge
etc. nach Anweisung Bauleitung.

Grundvorhaltung ist gleich der Gesamtvorhaltung für die Dauer der Bauzeit, siehe Hinweis
Menge: 4,000 St

**01.02.0180 Längervorhaltung Schutzdächer**
Längervorhaltung Schutzdächer über die Grundeinsatzzeit
Schutzdach wie vor, jedoch
Mehrkosten für jede weitere Woche.
Verlängerung der Grundeinsatzzeit der Schutzdächer der Teilrüstflächen kann als Mehr- oder Minderkosten bei der Verlängerung bzw. Verkürzung der Standzeit (hier max 8 Wochen) gesehen werden.
Abrechnungen nach gemeinsamer Festlegung mit dem AG
Menge: 60,000 StWo

**01.02.0190 Fußgängertunnel**
Fußgängertunnel mit Durchgangsrahmen für
Personenverkehr unter stehendem Gerüst, mit
einer dichten horizontalen Abdeckung gemäß
DIN 4420 sowie den Vorschriften der Bauberufsgenossenschaft antransportieren, montieren, vorhalten und nach Beendigung der Maßnahme wieder
demontieren und abtransportieren.
Ausführungsart: in das Gerüst eingebaut
lichte Mindesthöhe: 2,20 m
lichte Mindestbreite: 2,5 m
Bereich: Hauszuwegungen
Fanggerüst wie vor, jedoch
Mehrkosten für jede weitere Woche.

Grundvorhaltung ist gleich der Gesamtvorhaltung für die Dauer der Bauzeit, siehe Hinweis
Menge: 20,000 m

**01.02.0200 Längervorhaltung Fußgängertunnel**
Längervorhaltung Fußgängertunnel über die Grundeinsatzzeit
Mehrkosten für jede weitere Woche.
Verlängerung der Grundeinsatzzeit der Fußgängertunnel der Teilrüstflächen kann als Mehr- oder Minderkosten bei der Verlängerung bzw. Verkürzung der Standzeit (hier max 8 Wochen) gesehen werden.
Abrechnungen nach gemeinsamer Festlegung mit dem AG
Menge: 234,000 m/Wo

**01.02.0210 Gitterträger**
Systemgitterträger im Bereich von Eingängen,
Niedergängen, Dachüberbauten und Vorbauten, Anbauten
liefern und einbauen, in Einzellängen.

Grundvorhaltung ist gleich der Gesamtvorhaltung für die Dauer der Bauzeit, siehe Hinweis
Menge: 40,000 m

**01.02.0220 Längervorhaltung Gitterträger**
*** Bedarfsposition ohne GB
Längervorhaltung Gitterträger über die Grundeinsatzzeit
Mehrkosten für jede weitere Woche.
Verlängerung der Grundeinsatzzeit der Gitterträger der Teilrüstflächen kann als Mehr- oder Minderkosten bei der Verlängerung bzw. Verkürzung der Standzeit (hier max 8 Wochen) gesehen werden.
Abrechnungen nach gemeinsamer Festlegung mit dem AG
Menge: 156,000 m/Wo

**01.02.0230 Materialaufzug GEDA 300 Z bis 300kg**
Materialaufzug GEDA 300 Z bis 300kg

-Materialaufzug
-Tragfähigkeit Material: 300kg
-Förderhöhe bis ca. 20m
-Stromanschluss  230V / 50HZ / 16A

Lieferung und Montage vor Ort. Inkl. Unterweisung für
Bediener
vor Ort.
Monatliche Überprüfung Arbeitssicherheit mit
Protokollführung.

Grundvorhaltung ist gleich der Gesamtvorhaltung für die Dauer der Bauzeit, siehe Hinweis
Menge: 4,000 St

**01.02.0240 Längervorhaltung Materialaufzug GEDA 300 Z bis 300kg**
*** Bedarfsposition ohne GB
Längervorhaltung Materialaufzug GEDA 300 Z bis 300kg
Mehrkosten für jede weitere Woche.
Verlängerung der Grundeinsatzzeit des Materialaufzugs der Teilrüstflächen kann als Mehr- oder Minderkosten bei der Verlängerung bzw. Verkürzung der Standzeit (hier max 8 Wochen) gesehen werden.
Abrechnungen nach gemeinsamer Festlegung mit dem AG.
Menge: 4,000 StWo

**01.02.0250 Schutz - Bodenflächen Arbeitsbereich**
Schutz der Bodenflächen Arbeitsbereich

Schutzabdeckungen auf sämtlichen Bodenflächen, die
durch herunterfallende Gegenstände, Betonteile und/oder
Strahlmittel verunreinigt werden könnten, mittels
wasserfesten Pappe- und Hartfaserplatten zur Vermeidung von
Verschmutzungen und/oder Beschädigungen
der Bodenflächen liefern, anbringen, unterhalten und
nach Beendigung der Arbeiten entfernen.

Grundvorhaltung ist gleich der Gesamtvorhaltung für die Dauer der Bauzeit, siehe Hinweis
Menge: 160,000 m

**01.02.0260 Laufsteg mit Zugangstreppen**
*** Pauschalposition
Laufsteg mit Zugangstreppen vom öffentlichen Bereich über Gerüsttunnel auf das Tiefgaragendach - inkl. Sicherungseinrichtungen
Gesamtlänge ca. 15 m - Laufstegbreite mind. 2,00 m - Treppenbreite 1,50 m

Herstellen eines provisorischen Laufstegs mit Zugangstreppe für Personen- und Materialtransport vom öffentlichen Gehwegbereich über einen Gerüsttunnel hinweg bis auf das Dach der Tiefgarage und weiterführend in den Hinterhofbereich.

Leistungsumfang:

Zugangstreppe aus Gerüstmaterial, 1,50 m breit, mit 12 Stufen, mit beidseitigem Handlauf,

Laufsteg in einer durchgehenden nutzbaren Breite von mindestens 2,00 m und einer Länge von ca. 15 m,

beidseitige Absturzsicherung mit durchgehenden Handläufen gemäß DGUV-Vorschriften,

Abgangstreppe (Breite 1,50 m) auf Hofniveau,

Sicherung aller nicht unterbauten Laufstegbereiche gegen herabfallende Bauteile durch das Einziehen einer durchgehenden Folie unterhalb der Lauffläche,

Einhausung des öffentlichen Treppenzugangs mit Bauzaun (Höhe mind. 2,00 m) einschließlich abschließbarer Zugangstür mit Vorhängeschloss,

Herstellung auf standsicherer Unterkonstruktion unter Berücksichtigung der Lastabtragung auf der Tiefgaragendecke, inkl. Schutz der Abdichtung und geeigneter Lastverteilung,

Einhaltung der erforderlichen Durchgangshöhen im Bereich des Gerüsttunnels.

Die Ausführung erfolgt im Rahmen der Gerüstarbeiten, inklusive Montage, Vorhaltung für die gesamte Bauzeit und fachgerechtem Rückbau.

Vorhaltezeit Gesamtbauzeit
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Menge: 1,000 psch

**01.02.0270 Längervorhaltung Laufsteg bei Bedarf pro Woche**
*** Pauschalposition
*** Bedarfsposition ohne GB
Menge: 1,000 psch

**01.02.0280 Provisorisches Regenfallrohr befestigen, demontieren, abfahren**
Drainagerohr als provisorisches Regenfallrohr liefern, am
Gerüst befestigen und mit dem Standrohr verbinden, für die Dauer der Fassadenarbeiten vorhalten, nach Abschluß der Fassadenarbeiten wieder demontieren und abfahren.
Menge: 96,000 m

#### Abschnitt 01.03 Untergrundprüfung, Vorbehandlung und vorbereitende Maßnahmen 235

**01.03.0010 Schmutz und Staub abbürsten**
Schmutz und Staub abbürsten
Reinigen des Untergrundes mit einem Besen oder einer
Bürste.
Schmutz, Staub und lose Bestandteile abbürsten.
Menge: 1700,000 m2

**01.03.0020 Untergrund prüfen - tragfähiger Untergr.**
Untergrund prüfen - tragfähiger
Untergrund - WDVS kleben
Untergrund prüfen, ob dieser fest,
fett- und staubfrei ist und mindestens
eine Abreißfestigkeit von 0,08 N/mm²
aufweist.
Die dauerhafte Verträglichkeit
zwischen einer eventuell vorhandene
Beschichtung und dem Klebemörtel ist
zu prüfen.
Mit dem Klebemörtel dürfen
Unebenheiten bis maximal 1 cm/m
ausgeglichen werden.
Menge: 1700,000 m2

**01.03.0030 Ausblühungen abbürsten**
Reinigung des Untergrundes, Ausblühungen durch
abbürsten entfernen.
Menge: 1700,000 m2

**01.03.0040 Tragfähigkeitsnachweis Dübel**
*** Pauschalposition
Zur Überprüfung der Tragfähigkeit sind mindestens 5
Ausziehversuche mit zentrischer Belastung
durchzuführen.
Die Durchführung und Auswertung der Versuche hat durch
eine
amtliche Prüfstelle oder unter Aufsicht der Bauleitung
zu
erfolgen. Der schriftliche Versuchsbericht ist GSPart
mit folgenden Mindestangaben zu übergeben:
- Bauwerk und Bauherr
- Datum und Ort der Versuche
- Temperatur
- Firma (Dübelmontage)
- Prüfgerät
- Ergebnisse der Versuche
- Prüfung durchgeführt/beaufsichtigt von:
- Unterschrift
Menge: 1,000 psch

**01.03.0050 Meterriss anbringen**
Fachgerechtes Anbringen eines Meterrisses nach Angabe
GSP.
Menge: 5,000 St

**01.03.0060 Algen-, Moos-/ Pilzbefall entfernen**
Vorhandenen Algen-, Moos- und Pilzbefall auf der
Oberfläche vollflächig durch geeignete Maßnahmen
fachgerecht naß entfernen, einschl. der mechanischen
Entfernung von evtl. vorhandenen Pflanzen- und
Saugpollen von Rankgewächsen.
Gereinigte Flächen mit wäßriger Mikrobiozid-Lösung
durchwaschen.
Erzeugnis: StoPrim Fungal oder gleichwertig.
Verbrauch: ca. 150 ml/m²
oder gleichwertig.
gewähltes Fabrikat:
Menge: 1700,000 m2

#### Abschnitt 01.04 Maurer und Abrucharbeiten

**01.04.0010 Risssanierung Verblendmauerwerk**
Sanierung von Rissen im Verblendmauerwerk mit
VA-Spiralankern einschl. Ausräumen und Säubern der
Lagerfuge ca. 4 cm tief, Verfugung mit Fugenmörtel (o.
glw.) mind. zweilagig.
Menge: 80,000 m

**01.04.0020 Mauerwerksöffnungen Verblendmauerwerk**
Mauerwerksöffnungen zur Untersuchung der
Standsicherheit
der Verblendschale und anschließend wieder
verschließen.
Größe der Öffnung: ca. 40 x 40 cm
Menge: 10,000 St

**01.04.0030 Mauerwerksvernadelung Fassade - EJOT VSD / Verblendsanierdübel**
Vorhandene Vormauerschale mittels zugelassenem
Doppelspreizdübelsystems
(Spreizzonen in der Vormauerschale
und der tragenden Innenmauerschale)
mit einer Schraube aus Stahl galvanisch verzinkt
mit einer Mindestschichtdicke von 5 ·m
nachträglich durch Verdübeln
in einem Arbeitsgang sichern
als vorbereitende Maßnahme
zur Aufbringung eines WDVS
mit mind. 60 mm Dämmstoffdicke
(Belüftungsöffnungen in der
Vormauerschale schließen).
Vormauerwerk: cm
Zwischenraum: cm
Hintermauerwerk: cm
Hinweise:
Für Anwendung, Verarbeitung, Dübelanzahl u.a.
ist die allgemein bauaufsichtliche Zulassung
und die DIN 1053 zu beachten.
An allen Rändern, entlang von Dehnungsfugen
und den oberen Enden der Außenschalen
sind zusätzlich zu den unten genannten Dübelanzahlen
3 Dübel je Randlänge gemäß separater Position
anzuordnen.
Einbaubereiche: Fläche Fassade, gem. Vorgabe Statiker
nach
Begehung der Fassade.

Produkt: EJOT Verblend-Sanier-Dübel VSD 8 U-V
Zulassung: Z-21.2-1652
Mindestverankerungstiefe 70 mm in der Tragschale
Dübellänge: 205 mm
Dübelanzahl ca 7 Stk / m²
Menge: 1700,000 m2

**01.04.0040 Zulage zur Vorposition Mauerwerksvernadelung**
An allen Rändern, entlang von Dehnungsfugen
und den oberen Enden der Außenschalen
sind zusätzlich 3 Dübel je Randlänge anzuordnen.
Produkt: EJOT Verblend-Sanier-Dübel VSD 8 U-V
Zulassung: Z-21.2-1652
Menge: 300,000 m

**01.04.0050 Herstellen einer PMBC (ehem. KMB) -Abdichtung im Sockelbereich**
Herstellen einer Abdichtung im Sockelbereich mit einer
Modified Bitumenous Coating Abdichtung, (ehem. KMB, neu PMBC)
gem. gültiger: DIN 18 533.
Es wird zunächst der Untergrund im Pressverfahren
abgespachtelt. Loses Fugenmaterial wird ausgekratzt und
ergänzt. Anschließend wird die Dichtmasse unter
Einbettung eines Gewebes in der erforderlichen Schichtstärke
aufgespachtelt.
Nach ausreichender Trocknung folgt die Grundierung für
die Perimeterdämmplatte.
Wasserbeanspruchungsklasse: W2-E: Drückendes Wasser
Hinweis: Es wird davon ausgegangen, dass die vorh.
Abdichtung intakt ist. Es erfolgt eine Andichtung an
die bestehende Abdichtung.
Menge: 200,000 m2

**01.04.0060 Kellerkasematten überarbeiten**
*** Bedarfsposition ohne GB
Vorhandene Kellerkasematten aus Betonfertigteilen wie
folgt überarbeiten:
- Demontage von Betonfertigteile in Höhe der WDVS Tiefe
(ca.55 cm bis OK Kellerfenster).
(Es erfolgt die WDVS Montage)
- Demontierte Betonfertigteile um ca. 20 cm ausklinken
(WDVS Aufbau)
- Fachgerechte Montage der Betonfertigteile auf
bestehende Kasematte (einmörteln)
- Reinigen der ges. Kasematten einschließlich Ablauf
Menge: 1,000 St

#### Abschnitt 01.05 Herstellen eines WDVS

*Hinweis: Alle nachfolgenden Pos. beziehen sich auf folgende*
Alle nachfolgenden Pos. beziehen sich auf folgende
Systemzulassung:
Sto
Allgemeine bauaufsichtliche Zulassung Z-33.46-422 für
Wärmedämm-Verbundsysteme mit angeklebter keramischer
und Naturstein-Bekleidung.

Auf Aufforderung der Bauleitung sind Musterflächen von
mind. 1m² Größe  zur Freigabe durch die Bauleitung des AG oder die Behörden (Bauamt, Fachämter, Denkmalschutzbehörde etc.) zu erstellen. Diese sind in die Einheitspreise einzukalkulieren und werden nicht gesondert vergütet. Dies betrifft alle bearbeiteten Flächen (Klinkerriemchen, Anstrich, Balkonbodenbeschichtung us.w.)

**01.05.0010 Steinwolleplatte Xtra 2/B/H4, verkleben, 14 cm**
Steinwolle-Dämmplatte Xtra 2/B/H4 beidseitig
vorbeschichtet,
mit mineralischen Klebemörtel liefern und verkleben.
Wärmedämmplatten aus Steinwolle nach EN 13162,
Anwendungstyp WAP-zh nach DIN 4108-10, beidseitig
vorbeschichtet. Faserrichtung parallel zur Oberfläche,
hohe Abreißfestigkeit = 10 kN/m² für optimierte Dübelmengen,
Bemessungswert der Wärmeleitfähigkeit 0,035 W/(m*K),
nichtbrennbar nach DIN 4102, Euroklasse A1 nach EN
13501-1,
den Herstellerrichtlinien entsprechend, mit einem
mineralischen
Klebemörtel kleben.
Platten im Verband planeben und press gestoßen
verlegen.
Offene Fugen mit Dämmstoff ausfüllen.
Zusätzliche Verdübelung gemäß separater Position.
Produkt:*StoLevell Duo oder gleichwertig
  *Sto-Steinwolleplatte Xtra 2/B/H4
Menge: 1700,000 m2

**01.05.0020 Zulage Steinwolleplatte Xtra 2/B/H4, verkleben, 2 cm**
Steinwolle-Dämmplatte Xtra 2/B/H4 beidseitig
vorbeschichtet,
wie vor, jedoch als Zulage für Dämmstoffstärke 2 cm.
Produkt:*StoLevell Duo oder gleichwertig
  *Sto-Steinwolleplatte Xtra 2/B/H4
Menge: 1700,000 m2

**01.05.0030 Zulage Steinwolleplatte Xtra 2/B/H4, verkleben - Untesichten Balkone 10 cm**
Zulage zur VorpositionSteinwolle-Dämmplatte Xtra 2/B/H4
beidseitig vorbeschichtet, für die Untersichten
Balkone. Incl.
Zulage für Überkopfarbeiten.
Produkt:*StoLevell Duo
  *Sto-Steinwolleplatte Xtra 2/B/H4
Menge: 240,000 m2

**01.05.0040 Mehrkosten pro cm Dämmstoffdicke**
Mehr- und Minderkosten pro cm
Dämmstoffdicke
Zuakgen für Dämmschichtdicke 180 mm
Menge: 1200,000 m2

**01.05.0050 Aussparungen in der Dämmung für Kabelleitungen**
Herstellen von Aussparungen
Herstellen von Aussparungen für
Einzelleuchten, Luftauslässe,
Revissionsöffnungen, Stützen,
Pfeilervorlagen, Schalterdosen,
Rohrdurchführungen, Kabel,
Instalationsteile und dergleichen.
Menge: 800,000 St

**01.05.0060 Aussparungen Dachsparren**
*** Bedarfsposition mit GB
Aussparungen Dachsparren als Zulage zu den vorbenannten
Dämmarbeiten.
Menge: 20,000 St

**01.05.0070 Mineralische Armierung mit feinem Gewebe**
Mineralische Armierung mit feinem Gewebe
Mineralischen Klebe- und Armierungsmörtel/ Unterputz
mit alkalibeständigem Glasfasergewebe liefern und
vollflächig als Armierungsschicht auftragen und eben abziehen.
Vergüteten, mineralischen Klebe- und Armierungsmörtel
volldeckend auf Wärmedämmplatte auftragen,
Glasfasergewebe eindrücken und planspachteln.
Gewebestöße
10 cm überlappen.
Zusätzliche Diagonalarmierung an Ecken der Öffnungen
und
Eckkantenausbildungen gemäß separater Positionen.
Produkt:*Sto-Glasfasergewebe
*StoLevell Duo Plus oder gleichwertig
Menge: 600,000 m2

**01.05.0080 Mineralische Armierung mit groben Gewebe - LU**
Mineralische Armierung mit groben Gewebe
Mineralischen Klebe- und Armierungsmörtel/ Unterputz
mitalkalibeständigem Glasfasergewebe liefern und
vollflächig alsArmierungsschicht auftragen und eben abziehen.
Vergüteten, mineralischen Klebe- und Armierungsmörtel
volldeckend auf Wärmedämmplatte auftragen,
Glasfasergewebe eindrücken und planspachteln.
Gewebestöße
10 cm überlappen.
Zusätzliche Diagonalarmierung an Ecken der Öffnungen
und
Eckkantenausbildungen gemäß separater Positionen.
Produkt:*Sto-Glasfasergewebe G
*StoLevell Duo Plus oder gleichwertig
Menge: 1200,000 m2

**01.05.0090 Dübelköpfe überspachteln - mineral.**
Überspachtelung der Dübelköpfe - mineralischer
Klebe-/Armierungsmörtel
Zweite Lage Armierungsmasse (wie vor, jedoch ohne
Gewebe) auf Armierungsschicht, nach Verdübelung
durch das Armierungsgewebe, anbringen.
Dübelköpfe überspachteln. (Nur bei Verdübelung durch
das Gewebe.)
Produkt:*StoLevell Duo Plus oder gleichwertig
Menge: 1200,000 m2

**01.05.0100 Diagonalarmierung - Pfeil**
Diagonalarmierung an Ecken von Öffnungen mineralischer
Armierungsmörtel - Pfeil
Diagonalarmierung an Ecken von Gebäudeöffnungen liefern
und anbringen. Armierungspfeil 40 x 33 cm aus
Glasfasergewebe als zusätzliche Verstärkung unter der
normalen Armierung einarbeiten. Armierungsmörtel wie
vor.
Produkt:*Sto-Armierungspfeil
Menge: 800,000 St

**01.05.0110 Nachweis Verdübelung**
*** Pauschalposition
Nachweis Verdübelung
Für einen Nachweis der Dübelmengen/m²
nach DIN 1055-4 ist eine
Ausführungsplanung mit Ermittlung der
statisch erforderlichen Dübelmenge in
Abhängigkeit des Untergrundes und des aufzubringenden Wärmedämm-Verbundsystemes zu erstellen.
Menge: 1,000 psch

**01.05.0120 Verdübelung mit Thermodübel II flächenbündig - durch das Gewebe**
Verdübelung der Steinwolleplatten durch das Gewebe mit
bauaufsichtlich zugelassenen, flächenbündig zu
setzenden
Thermodübeln gemäß Fachverband WDVS
(WZ 1 u. 2 Binnenland).
Zusätzliche Befestigung der Dämmplatten mit
bauaufsichtlich
zugelassenen Thermodübeln durch das Gewebe liefern und
anbringen.
Tellerdurchmesser 60 mm, Bohrlochtiefe mind. 35 mm,
Verankerungstiefe mind. 25 mm. Die Schraubenöffnung mit
einem Verschlusselement schliessen.
Dübel gemäß Wandbaustoff, Untergrund und
Dämmstoffdicke.
Anzahl der Dübel/m2 nach
Dübellastklasse/Systemlastklasse
gemäß dem Vorschlag des Fachverbandes WDVS.

Wandbaustoff: 'Mauerwerk'

Dübel (Typ/Länge): 195mm
Verbrauch: 8 Dübel/m²
(WZ 1 und 2 Binnenland)
Produkt:*Sto-Thermodübel II UEZ 8/60
  *Sto-Thermodübel VE
Menge: 1700,000 m2

**01.05.0130 Putzgrund gefüllt, wässrig, pigmentiert**
Liefern und auftragen eines gefüllten, pigmentierten
Voranstriches auf Basis von Polymerdispersion, für
nachfolgende organische Putze und Beschichtungen.
Produkteigenschaften:
Haftvermittelnd, pigmentiert, gefüllt, egalisierend,
tönbar im ca.
Farbton - z. B. nach StoColor System. Verbessert die
Verarbeitungseigenschaften
nachfolgender Putze.
Untergründe:
Schwach saugende, trockene, tragfähige mineralische
oder
organische Putze und Beschichtungen.

Bauteil: 'Armierungsflächen'

Produkt:*Sto-Putzgrund
Menge: 600,000 m2

**01.05.0140 Mineralischer Oberputz**
Mineralischer Oberputz nach EN 998-1 - neutral,
vergütet, manuell und maschinell verarbeitbar, auf alle
mineralischen Untergründe als Schlussbeschichtung liefern, auftragen und strukturieren.
Produkteigenschaften:
Sehr hoch CO2- und wasserdampfdurchlässig,
witterungsbeständig, hydrophobiert.
Getönt:
Mit einem farbtonegalisierenden Beschichtungsaufbau
versehen
gemäß separater Position.
Struktur: Kratzputz

Korngröße: '2' mm

Farbton: 'weiß'

Produkt: *StoMiral
Menge: 600,000 m2

**01.05.0150 Echte Siliconharz-Fassadenfarbe / 2x**
Echte Siliconharz-Fassadenfarbe, besonders
ergebnissicher, robust, außen, auf mineralische und organische, nicht elastische Untergründe als Zwischen- und
Schlussbeschichtung liefern und auftragen.
Produkteigenschaften:
Strukturerhaltend; echte Siliconharzfarbe (ca. 50% des
Gesamtbindemittelanteils) nach Norm FDT 30-808,
sehr gut deckend; hoch wasserabweisend; hoch CO2- und
wasserdampfdurchlässig; geringe Verschmutzungsneigung,
spannungsarmes, gleichmäßiges Trocknungsverhalten.
Mit verkapsltem Filmschutz.

Bauteil: 'Putzflächen'

Farbton: 'hell getönt'

Produkt:*StoColor Silco G
Menge: 600,000 m2

**01.05.0160 Fassadenbekleidung mit Klinkerriemchen**
Fassadenbekleidung mit Klinkerriemchen nach
DIN EN 14411  liefern und anbringen. Klinkerriemchen
mit teilweise geprägte Oberfläche :
-Frostbeständig nach DIN EN ISO 10545-12
-Porenvolumen nach DIN 66133 > 20 mm³/g
-Porenradienmaximum nach DIN 66133 > 0,2 µm
-Wasseraufnahme nach DIN  EN ISO 10545-3 < 3% bei
Anwendung auf MiWo
zur Nachbildung von Sichtmauerwerk, auf vorbereiteten
Untergrund im Verlegemörtel einbetten.
Klinkerriemchen im Floating-Buttering- Verfahren
anbringen -
Kleber auf die Rückseite der Riemchen als
Kratzspachtelung
und auf den Untergrund mit einer 10x10 mm Zahntraufel
vollflächig auftragen. Den Kleber in den Fugen nach
Verklebung
glatt streichen. Das exakte Zuschneiden der Riemchen
ist
einzukalkulieren. Nachträgliche Verfugung mit
Fugenmaterial im
Kellenerfahren. Reinigen der Fläche gemäß separater
Position.
Eckausbildung an Gebäudeecken, Laibungen bzw.
Rollschichten an Stürzen sowie elastische Verfugung an
Gebäudeecken gemäß separater Position.

Bauteil: 'Fläche gemäß Farbentwurf'

Fabrikat: StoBrick
Standardformate: 240 x 71 x 14 mm (siehe Abb. )
240 / 115 x 71 x 14 mm (WR)
Farbton: Sonderbrand StoBrick 4160, Fuge _grau
Hellbezugswert  = 12 %
Produkt:*StoColl KM
*StoBrick Sonderbrand
*StoColl FM-K
Menge: 1100,000 m2

**01.05.0170 Eckwinkel zu Klinkerriemchen**
Eckwinkel teilweise geprägte Oberfläche im DF-Format -
Eckausbildung liefern und an Gebäudeecken, Laibungen
etc. abringen.
Klinkerriemchen wie vor, jedoch Eckwinkel Normalformat, auf
vorbereiteten Untergrund im Verlegemörtel einbetten.
Eckwinkel im Floating-Buttering-Verfahren anbringen - Kleber auf die Rückseite und auf den Untergrund auftragen. Den Kleber in den Fugen nach Verklebung glatt streichen. Nachträgliche
Verfugung wie vor. Fläche nach ca. 7 Tagen mit einem
handelsüblichen Steinreiniger reinigen.
Fabrikat, Farbton, Fugen wie vor.
Format  240/115x52x11 mm
Produkt:*StoColl KM
*StoBrick Glatt Bunt Uni 180
*StoColl FM-K
Menge: 650,000 m

**01.05.0180 Eckwinkel teilweise als Sturzläuferausbildung**
*** Bedarfsposition ohne GB
Eckwinkel, wie vor, jedoch
als Sturzläuferausbildung/Läuferschalen im Bereich der
Stürze
Fabrikat, Farbton, Fugen wie vor.
Format  DF als Läuferschale
Produkt:*StoColl KM
*StoBrick Glatt Uni 180
*StoColl FM-K
Menge: 1,000 m

**01.05.0190 Dehnfugen/ Feldbegrenzungsfugen entsprechend der**
Dehnfugen/ Feldbegrenzungsfugen entsprechend der
Fugeneinteilung des Planers (Fugenplan) anlegen und
ausbilden. In der Fassadenflächen (Teilbereiche max.
ca. 40 m²) horizontale und vertikale Fugen ausbilden.
In der Dämmschicht in erforderlicher Breite aussparen.
Dämmplatten mit Armierungsmörtel beschichten und
spezielles WDVS-Dehnfugenprofil einbetten.
Das Dehnfugenprofil ist während der nachfolgenden
Arbeiten durch ein Styropor- oder Holzstreifen vor
Verschmutzung zu schützen. Nach Abschluss der Fliesenarbeiten ist das Dehnfugenprofil mit einem geeigneten dauerelastischen Fugendichtstoff und zugehörigem Hinterfüllprofil zu füllen,
gemäß separater Position.
Kreuz-, T-, Eckstück gemäß separater Position.
Produkt:*Sto-Dehnfugenprofil Typ E
Menge: 500,000 m

**01.05.0200 Dehn-/ Feldbegrenzungsfuge füllen**
Nach Abschluss der Fliesenarbeiten den Schutzstreifen
aus dem Dehnfugenprofil entfernen und die Fugenflanken von
allen losen und trennend wirkenden Substanzen säubern.
Abkleben der Fugenränder mit einem geeigneten Klebeband.
Hinterfüllen des Fugenraumes mit einem geeigneten,
nichtwassersaugenden Schaumstoffprofil zur Erzielung einer
gleichmäßigen Fugentiefe und Verhinderung einer
Dreiflächigenhaftung des Dichtstoffes am Untergrund.
Primern
der Fugenflanken mit einem systemzugehörigen Primer und
ausreichend ablüften lassen.
Lösemittelfreien, elastischen 1- komponentigen,
luftfeuchtigkeitserhärtenden Fugenmasse auf
MS-Hybrid-Polymer-Basis gemäß DIN 18540 entsprechend
den
Herstellerangeben blasenfrei in den Fugenraum
einbringen und
mit systemzugehörigem Glättmittel glätten und
ausbilden.
Klebeband entfernen und Randbereiche nachglätten.
Produkt:*Sto-Hinterfüllprofil
  *StoSeal P 505
  *StoSeal F 505
Menge: 500,000 m

**01.05.0210 Fugen an Gebäudeecken - dauerelastisch**
Anlegen von elastischen, vertikalen Fugen an
Gebäudeecken.
Fugenanordnung und Fugenbreite gemäß Vorgabe des
Planers.
Während der Verlegearbeiten bei den Fugen an
Gebäudeecken
darauf achten, dass die benötigte Fugenbreite
eingehalten wird.
Mit elastischer Fugenmasse darf die Fuge eine
Fugenbreite von
16 mm nicht unterschreiten.
Nach aushärten der Verfugung der Fassadenbekleidung das
Dämmmaterial in der Fuge an beiden Flanken bis zur
Hälfte
(z.B. 10 cm bei 20 cm Dämmstoffdicke) einschneiden.
Armierungsgewebe abziehen und das eingeschnittene
Dämmmaterial rückstandslos herauskratzen.
Vor dem einlegen des Hinterfüllprofils den entstandenen
Hohlraum mit Steinwolle ausstopfen.
Hinterlegen des Fugenraumes mit einem geeigneten,
geschlossenzelligem  Hinterfüllprofil  zur
Verhinderung einer
Dreiflankenhaftung des Dichtstoffes am Untergrund.
Fugen abkleben, Primern der Fugenflanken mit einem
systemzugehörigen Primer und ausreichend ablüften
lassen.
Lösemittelfreien, elastischen 1-komponentigen,
luftfeuchtigkeitserhärtenden Fugenmasse auf
MS-Hybrid-Polymer-Basis gemäß DIN 18540 entsprechend
den
Herstellerangeben blasenfrei in den Fugenraum
einbringen und
mit systemzugehörigem Glättmittel glätten und
ausbilden.
Klebeband entfernen und Randbereiche nachglätten.

Fugenfarbton: 'grau'

Produkt:*OTTO Primer 1216
  *OTTOSEAL S70
        * Sto-Hinterfüllprofil
Menge: 120,000 m

**01.05.0220 Elastische Fugen an Laibungen von Gebäudeöffnungen**
Elastische Verfugung an Laibungen von Gebäudeöffnungen.
An allen Laibung von Gebäudeöffnungen durchgehende
senkrechte horizontale und vertikale Fugen ausbilden.
Ausräumen der Fugen bis zu Armierungsschicht und die
Fugenflanken von allen losen und trennend wirkenden
Substanzen säubern. Abkleben der Fugenränder mit einem
geeigneten Klebeband. Hinterlegen des Fugenraumes mit
einem geeigneten, nicht wassersaugenden Vorlegeband zur
Verhinderung einer Dreiflankenhaftung des Dichtstoffes
am
Untergrund. Primern der Fugenflanken mit einem
systemzugehörigen Primer und ausreichend ablüften
lassen.
Lösemittelfreien, elastischen 1-komponentigen,
luftfeuchtigkeitserhärtenden Fugenmasse auf
MS-Hybrid-Polymer-Basis gemäß DIN 18540 entsprechend
den
Herstellerangeben blasenfrei in den Fugenraum
einbringen und
mit systemzugehörigem Glättmittel glätten und
ausbilden.
Klebeband entfernen und Randbereiche nachglätten.

Fugenbreite: '10' mm

Vorlegeband Typ: '10x2' mm

Fugenfarbton: 'grau'

Produkt:*OTTO Primer 1216
  *OTTOSEAL S70
  *Sto-Vorlegeband Keramik
Menge: 800,000 m

**01.05.0230 Reinigen der Fassadenfläche**
Reinigen der Fassadenfläche
Alle groben Verschmutzungen sind mit Spatel oder
Holzbrettchen zu entfernen. Die Fassadenflächen sind
abzubürsten, auch die Fugen müssen von allen losen
Mörtelresten gesäubert werden.
Die Fassade ist bis zur Wassersättigung von oben nach
unten vorzunässen.
Das Reinigen der Fassade sollte, nach trockener
Vorreinigung,
mit Wasser und Bürste, evtl. unter Zusatz von
Detergentien und
Enthärtern durchgeführt werden.
Bei starker Verschmutzung kann die vorgereinigte und
vorgenässte Fassadenfläche mit speziellen
Reinigungsmitteln
behandelt werden.
Die Fassade ist mit fließendem und klarem Wasser
direkt nach
dem Abwaschen nachzuspülen
Menge: 1100,000 m2

**01.05.0240 Wärmebrückenfreies Sockelprofil PH**
Wärmebrückenfreies Sockelprofil PH
Kantenprofil aus Kunststoff mit integriertem
Glasfasergewebe
und Tropfkante
- zur wärmebrückenfreien Sockelausbildung
- insbesonder für Niedrigenergie- und Passivhäuser
- Kantenschutz im Bereich des Sockerücksprungs
- für die Ausbildung eines Anschlusses bei WDV-Systemen
ohne Sockeldämmung (in nKombination mit dem
Sockelprofil
PH)
- für Fassadendämmungen ab 60 mm Dicke
- maximaler Sockelrücksprung: 60 mm (bei Gegäuden mit
Sockeldämmung) liefern  und anbringen.
Dämmplatten auf die Sockeldämmung aufsetzen.
Sockelprofil
zwischen Sockel- und Fassadendämmung einschieben. Das
integrierte Glasfasergewebe in die Armierungsmasse
einbetten.
Flächenarmierungsgewebe bis zur Innenkante der
Tropfnase
führen und einbetten. Verbindung der Sockelprofile
mittels
Sockelleistenverbinder. Fuge zwischen Sockelprofil und
Sockeldämmung durch ausspritzen mit Dichtstoff
schließen.
Länge 250 cm

Tropfkanten: '6' mm

Produkt:*Sto-Sockelprofil PH
*Sto-Sockelleistenverbinder L
*StoSeal F 505
Menge: 200,000 m

**01.05.0250 Kantenschutz-Gewebewinkel Standard**
Kantenschutz mit Gewebewinkel
Liefern und Herstellen des
Kantenschutzes mit Eckwinkel aus
Kunststoff-Eckschutzschiene
mit Glasfasergewebe,
als Zulage zur Systemarmierung.
Vor der vollflächigen Armierung,
Armierungsmörtel auftragen und
Gewebewinkel einbetten.
Flächenarmierungsgewebe bis
zur Eckkante führen
(für eine Überlappung von mind. 10 cm).

Schenkellänge: '11/13' cm

Produkt:*Sto-Gewebewinkel  Standard
Menge: 1200,000 m

**01.05.0260 Kantenschutz-Gewebewinkel Standard**
Kantenschutz mit Gewebewinkel, wie vor, jedoch im
Bereich der
neu zu erstellenden Fensterbankflächen, als
Auflagefläche der
Alu-Fensterbänke.

Schenkellänge: '11/13' cm

Produkt:*Sto-Gewebewinkel  Standard
Menge: 400,000 m

**01.05.0270 Anschlussfugen seitenfl.-imprägn. Dichtband**
Anschlussfugen-Ausbildung mit
seitenflächen-imprägniertem
Dichtband
Schlagregendichtes Abdichten der
Anschlussfugen mit schnell
expandierendem Fugendichtband aus
seitenflächig imprägniertem
Weichschaumstoff, schlagregendicht nach
DIN 18542 BG1.
Fugendichtband liefern und an der
Fugenflanke vorkleben. Dämmplatten press
gegenstoßen. Armierungsschicht bis zum
Fugenrand führen, an alle angrenzenden Bauteile.
Fugendichtband mit Schlussbeschichtung
überdecken. Kellenschnitt herstellen.

Fugenbreite: '2-6' mm

Fugendichtband Typ: '2D'

15/2-6:  2 mm, nach Ausdehnung max.6 mm,
Produkt:*Sto-Fugendichtband  2D
Menge: 800,000 m

**01.05.0280 Tropfkantenprofil**
Tropfkantenprofil liefern und anbringen.
Ausbilden einer Tropfkante unter gedämmten
Balkonunterseiten, Deckenauskragungen, Erkern, usw. mit
Tropfkantenprofil, bestehend aus Kunststoffwinkel und
Glasfasergewebe.
- Profile miteinander verbinden (überklipsen).
- Tropfkantenprofil mit Armierungsmasse direkt auf die
Dämmplatten ansetzen.
- Beide Glasfasergewebestreifen (entsprechend der
bauausfsichtlichen System-Zulassung) in die
Systemarmierung
einbetten. Gewebestöße 10 cm überlappen.
- Tropfkantenprofil-Eckstücke für Eckverbindungen
benutzen.
Produkt:*Sto-Tropfkantenprofil
  *Sto-Tropfkantenprofil Eckstück
Menge: 150,000 m

**01.05.0290 Laibungen**
Laibungen
Liefern und Herstellen der
Wärmedämmung,
Armierungsschicht, in Laibungen
von Öffnungen, Aussparungen und
Nischen.
Dämmstoff, Kleber, Armierungsmasse,
Gewebe, Schlussbeschichtung,
Farbanstich: wie vor.

Laibungstiefe: ca. '16' cm

Dämmstoffdicke '3-4' cm
Menge: 800,000 m

**01.05.0300 Fenster-,Türanschluss/Anputzleiste Supra**
Anputzleiste als Anschluss für Fenster-, Tür- und
sonstigen
Bauteilen liefern und anbringen.
Ausbilden einer wind- und schlagregendichte,
bewegungsfähige
Systemanschlussfuge mit Anputzleiste, bestehend aus:
- Kunststoffleiste, selbstklebend
- integriertem, komprimiertem Fugendichtband
- Glasfasergewebestreifen (entsprechend der
bauaufsichtl.
System-Zulassung)
- Schutzlasche
- Putzanschlag.
Nachweis der Schlagregendichtigkeit durch einen
Prüfbericht
erbringen.
Aktivieren des integrierten Fugendichtbandes nach
Fertigstellung der Putzarbeiten durch Entfernen der
Schutzlasche.
Produkt:*Sto-Anputzleiste Supra
Menge: 1170,000 m

**01.05.0310 Grundierung im Sockelbereich**
Grundierung im Sockelbereich
Liefern und Anbringen der Grundierung
(Haftgrund) aus zementverträglichem
Dispersionsspachtel 1:1 gemischt mit
Zement CEM I 32,5 und ca. 10 % Wasser
verdünnt. Mit der Bürste auf ebenen,
trockenen und sauberen Untergrund
auftragen und trocknen lassen.
Produkt:*StoFlexyl
Menge: 300,000 m2

**01.05.0320 Dämmung Sockel Plattendicke: '14' cm**
Zulage - zur Hauptposition Dämmung
Sockel - Hartschaum EPS 035 PW
mit wasserabdichtendem Kleber liefern
und verkleben. Tragfähiger Untergrund
Wärmedämmplatten aus expandiertem
Polystyrol-Hartschaum EPS 035 nach
EN 13163, Anwendungstyp PW nach DIN V
4108-10, FCKW-frei, Bemessungswert der
Wärmeleitfähigkeit 0,035 W/m*K,
schwerentflammbar nach DIN 4102,
Euroklasse E nach EN 13501-1,
für Perimeterdämmung bauaufsichtlich
zugelassen, mit einem
wasserabdichtenden Kleber, aus
zementverträglichem Dispersionsspachtel
1:1 gemischt mit Zement CEM I 32,5
auf tragfähigen vorbehandelten
Untergrundkleben kleben.
Die Sockeldämmung ist im Spritzwasserbereich (ca. 40-50 cm über Geländeoberkante) und auf die zu dämmende
Fläche im Erdreich, mindestens
ca. 20 cm unter der späteren
Geländeoberkante auszuführen.
Plattenrand: stumpf

Plattendicke: '14' cm

Produkt:*StoFlexyl
  *Sto-Sockelplatte PS30SE
Menge: 300,000 m2

**01.05.0330 Zulage Dämmung Sockel Plattendicke: '16' cm**
Zulage - zur Hauptposition Dämmung
Sockel - Hartschaum EPS 035 PW,
jedoch 16 cm.

Plattendicke: '16' cm

Produkt:*StoFlexyl
  *Sto-Sockelplatte PS30SE
Menge: 300,000 m2

**01.05.0340 Zusätzlicher Feuchteschutz / Sockel**
Zusätzlicher Feuchteschutz / Sockel
Liefern und vollflächiges Streichen
eines zusätzlichen Feuchteschutzes im
Sockelbereich.
Die vom Kies berührte Putzfläche (von
der Unterkante der Dämmplatte bis ca.
5 cm über die spätere Geländeoberkante)
mit einem zementverträglichen
Dispersionsspachtel 1:1 gemischt mit
Zement CEM I 32,5 und ca. 10 % Wasser
verdünnt, (auf den Putz) streichen.
Ggf. nach Erdanpassung auf dem
Feuchteschutz den Farbanstrich
ergänzen.
Produkt:*StoFlexyl
Menge: 300,000 m2

**01.05.0350 Montagequader PU 198x198 Druckunterlage**
*** Bedarfsposition ohne GB
Montagequader aus PU-Hartschaum 198x198
Druckunterlage für Markisen, Geländer
Liefern und Montieren des Montagequader
aus PU-Hartschaum für Befestigung von
Fremdteilen. Druckunterlage.
Format: 198 x 198 mm.
Druckfestigkeit: 2,3 N/mm².
Vertiefung im Dämmstoff bis auf den
Untergrund erstellen.
Montageplatte vollflächig mit
Klebemörtel auf dem tragenden
Untergrund verkleben.

Dicke: 16 cm

Produkt:*StoFix Quader  HD Maxi
Menge: 80,000 St

**01.05.0360 Befestigungsspirale für leichte Bauteile Länge: 60 mm**
*** Bedarfsposition mit GB
Montagedübel aus Kunststoff zur nachträglichen
Befestigung
von leichten Bauteilen (Klingeln, Schildern usw.) in
Wärmedämm-Verbundsystemen liefern und montieren.
Länge: 60 mm
Produkt:*StoFix Spirale
Menge: 20,000 St

**01.05.0370 Montagdose aus Polyamid - d= 65 /106 mm**
*** Bedarfsposition mit GB
Montagedose aus Polyamid für die wärmebrückenfreie
Montage
von Elektrodosen (z. B. Steckdosen oder Schalter) in
Wärmedämm-Verbundsystemen liefern und montieren.
Einbautiefe: 60 mm
Durchmesser: 65 / 106 mm,
aus Kunststoff, schwerentflammbar.
Vertiefung im Dämmstoff erstellen. Montagedose im
Dämmstoff
verkleben.
Produkt:*StoSeal F 100
  *StoFix Eldoline
Menge: 40,000 St

**01.05.0380 Fentra Uni, Fensterbankprofil**
Fensterbank-Grundprofil aus beschichtetem Aluminium mit
aufgesteckten Bordprofilen mit Dehnungskeder, mit Antidröhnbelag, schlagregendicht bis 450 Pa (IFT-Prüfzeugnis
10538704/5,nicht hinterlüfteter Einbau) liefern und montieren.
Bordprofile auf das Fensterbankprofil aufstecken.
Fugendichtband zwischen Fensterbank-Anschraubsteg und
Fensterrahmen anbringen. Hohlräume unter den
Fensterbänken sind mit Füllschaum auszuschäumen.
Fensterbankanker gemäß den Verarbeitungsrichtlinien des
Herstellers anbringen. Die Fensterbänke müssen
regendicht
ohne Behinderung der Dehnung eingepasst werden.
Spezial-Bordprofile und soweit erforderlich
Überlängendehnprofil(e) sowie Systemanschlüsse
(Anschluss-und Dichtungsfugen) gemäß separater Position.
Vor der Bestellung sind die genauen Maße gemäß
Anleitung des Herstellers am Objekt zu prüfen.
Ausführung:
'..weiß pulverbeschichtet (RAL9016)'

natur-eloxiert, weiß pulverbeschichtet (RAL 9016), anthrazit
pulverbeschichtet ( RAL 7016)
bunt pulverbeschichtet in RAL-Farbtönen.

Anzahl:
'........nach Aufmaß ...' Stk

Ausladung: '210' mm

Länge:
'...in Einzellängen nach Aufmaß .' m

Produkt:*StoFentra Fensterbankprofil
*StoFentra Bordprofil Uni
*Sto-Fensterbankband
Menge: 200,000 m

**01.05.0390 Ausbildung 2. Dichtebene - Dichtwanne**
Ausbildung einer 2. Dichtebene als Dichtwanne
Im Brüstungsbereich Dämmung ausführen gemäß
separater Position.
Den Untergrund mit 5% Gefälle vorbereiten. Auf den so
vorbereiteten Untergrund, selbstklebendes Glasfasergewebe
aufbringen und mit zementverträglichem
Dispersionsspachtel 1,0 : 1,0 Gew.-Teile mit Zement
(CEM I oder CEM II A/LL oder CEM II B/LL) gemischt,
einspachteln (2 Schichten) zur Ausbildung von
Dichtwanne (ca. 3 cm hoch) und Brüstungskante.
Fensterbank in fertige Laibung einsetzen.
Produkt:*StoFlexyl
*StoFlexyl Cement
*StoGuard Mesh 25 cm
*StoColl Fix
*Sto-Turbofix Mini
Menge: 200,000 m

**01.05.0400 Gerüstankerverschluss**
Gerüstankerverschluss
Verschlussstopfen aus imprägniertem
Weichschaumstoff zum Abdichten von
Gerüstankerlöchern in
Fassadendämmsystemen liefern und
montieren.
Produkt:*Sto-Gerüstankerverschluss
Menge: 50,000 St

**01.05.0410 NEU Steinwolleplatte Xtra 2/B/H4, verkleben, 6 cm**
Steinwolle-Dämmplatte Xtra 2/B/H4 beidseitig
vorbeschichtet,
mit mineralischen Klebemörtel liefern und verkleben.
Wärmedämmplatten aus Steinwolle nach EN 13162,
Anwendungstyp WAP-zh nach DIN 4108-10, beidseitig
vorbeschichtet. Faserrichtung parallel zur Oberfläche,
hohe Abreißfestigkeit = 10 kN/m² für optimierte Dübelmengen,
Bemessungswert der Wärmeleitfähigkeit 0,035 W/(m*K),
nichtbrennbar nach DIN 4102, Euroklasse A1 nach EN
13501-1,
den Herstellerrichtlinien entsprechend, mit einem
mineralischen
Klebemörtel kleben.
Platten im Verband planeben und press gestoßen
verlegen.
Offene Fugen mit Dämmstoff ausfüllen.
Zusätzliche Verdübelung gemäß separater Position.
Produkt:*StoLevell Duo oder gleichwertig
  *Sto-Steinwolleplatte Xtra 2/B/H4
Menge: 200,000 m2

**01.05.0420 NEU WDVS Arbeiten an Vordächern**
Bei den Hauseingängen  werden Glasvordächer montiert. Hierfür muss WDVS vorerst ausgespart werden und dann gemeinsam mit Metallbau die Tragschiene eingemessen und positioniert werden, so dass sich diese Schiene ins Fugenbild des Klinkerriemchenbelages einfügt.
Menge: 4,000 St

#### Abschnitt 01.06 Betoninstandsetzung und Beschichtung Balkone 235

**01.06.0010 Betonflächen abklopfen, Schadstellen kennzeichnen**
Betonflächen abklopfen, Schadstellen
kennzeichnen

Abklopfen der gesamten Betonflächen mit
einem Hammer sowie visuelles
Untersuchen auf Schadstellen. Markieren
dieser Stellen mit wetterfester Farbe.
Bauteil: Alle Betonflächen
Menge: 200,000 m2

**01.06.0020 Fotodokumentation erstellen**
*** Pauschalposition
Fotodokumentation erstellen

Erstellen einer Fotodokumentation mit
je 2 Bildern je Schadensaufnahme,
Format 9 x 13 cm.
Menge: 1,000 psch

**01.06.0030 Bewehrung durch Stemmen freilegen**
Bewehrung durch Stemmen freilegen

Freilegen der Bewehrung durch stemmen bis
2 cm über erkennbaren Rost hinaus.

Abgetragenes Material wird Eigentum des AN
und ist umweltgerecht nach den Bestimmungen
des Gesetzgebers zu entsorgen. Die örtlich geltenden
Imissionsschutzbestimmungen sind zu beachten.

Freigelegte Bewehrungsflächen sind Hausweise zu
Fotodokumentieren und der Bauleitung vorzulegen.
Die Leistung ist mit der Position "Fotodokumentation"
abgegolten.
Menge: 200,000 St

**01.06.0040 Bewehrung strahlen Sa 2½, Einzellänge bis 1 m**
Bewehrung strahlen Sa 2½, Einzellänge bis 1 m

Bewehrung strahlen, Reinheitsgrad Sa 2½
nach DIN EN ISO 12944, Teil 4.

Vorbereitungsverfahren nach Wahl des AN
Angebotenes Verfahren:

......................................................

Bauteil:

Angrenzende Bauteile sind zu schützen.

Abgetragenes Material wird Eigentum des AN
und ist umweltgerecht nach den Bestimmungen
des Gesetzgebers zu entsorgen. Die örtlich geltenden
Imissionsschutzbestimmungen sind zu beachten.

Gestrahlte Bewehrungen sind Hausweise zu
Fotodokumentieren und der Bauleitung vorzulegen.
Die Leistung ist mit der Position "Fotodokumentation"
abgegolten.
Menge: 100,000 St

**01.06.0050 Altbeschichtung entfernen**
Altbeschichtung entfernen

Entfernen der vorhandenen Beschichtung mit Schleif- und
Schältechnik.
Die Beschichtung ist vollständig zu entfernen, größere
Rauigkeiten sind zu vermeiden.

Das abgetragene Material wird Eigentum des AN
und ist umweltgerecht nach den Bestimmungen
des Gesetzgebers zu entsorgen. Die örtlich geltenden
Imissionsschutzbestimmungen sind zu beachten.
Menge: 200,000 m2

**01.06.0060 Estrichflächen Hohlstellen entfernen**
Estrichflächen Hohlstellen entfernen

Estrichflächen auf Hohllagen untersuchen und diese
markieren.
Hohlliegende Stellen entfernen, Schichtdicke des
vorhandenen
Estrichs .bis 6 cm.

Abbruchgut geht in das Eigentum des AN über
und ist umweltgerecht nach den Bestimmungen
des Gesetzgebers zu entsorgen.
Menge: 40,000 m2

**01.06.0070 Betonersatz im Handauftrag (RM), Reprofilierung von Hohlstellen**
Betonersatz im Handauftrag (RM), Reprofilierung von
Hohlstellen

Aufbringen einer polymervergüteten,
zementgebundenen Haftbrücke,
StoCrete TH 200, auf den vorbereiteten und
mattfeucht vorgenässten Untergrund.

Verbrauch: ca. 1,6 kg/m² Trockenmaterial

In die noch frische Haftbrücke Einbringen eines
polymervergüteten, zementgebundenen Betonersatzes im
Handauftrag (RM), StoCrete TG 203.
Miteinzukalkulieren ist die Nachbehandlung gemäß
Herstellerangaben.

Verbrauch: 20,0 kg/m²/cm Trockenmaterial
Menge: 30,000 St

**01.06.0080 Entsorgen von abgetragenem Material**
Entsorgen von abgetragenem Material

Abgetragenes Material wird Eigentum des AN
und ist umweltgerecht nach den Bestimmungen
des Gesetzgebers zu entsorgen. Die örtlich geltenden
Imissionsschutzbestimmungen sind zu beachten.
Menge: 8,000 m3

*Hinweis: Reprofilierung Balkone mit StoCrete TG 203*
Reprofilierung Balkone mit StoCrete TG 203

Die einzelnen Schritte sind per Fotodokumentation
nachzuweisen. Die Leistung ist iin die ienzelnen
Postionen einzukalkulieren.

**01.06.0090 Polymervergüteter, zementgebundener Korrosionsschutz StoCrete TK**
Polymervergüteter, zementgebundener Korrosionsschutz
StoCrete TK

Aufbringen eines polymervergüteten, zementgebundenen
Korrosionsschutzes, StoCrete TK, auf den vorbereiteten
Bewehrungsstahl in 2 Lagen.
Menge: 250,000 St

**01.06.0100 Betonersatz im Handauftrag (RM)**
Betonersatz im Handauftrag (RM)

Aufbringen einer polymervergüteten,
zementgebundenen Haftbrücke,
StoCrete TH 200, auf den vorbereiteten und
mattfeucht vorgenässten Untergrund.

Verbrauch: ca. 1,6 kg/m² Trockenmaterial

In die noch frische Haftbrücke Einbringen eines
polymervergüteten, zementgebundenen Betonersatzes im
Handauftrag (RM), StoCrete TG 203.
Miteinzukalkulieren ist die Nachbehandlung gemäß
Herstellerangaben.

Verbrauch: 20,0 kg/m²/cm Trockenmaterial
Menge: 250,000 St

*Hinweis: Balkonuntersichten alternativ: StoConcrete Protect V*
Balkonuntersichten alternativ: StoConcrete Protect V
100-TF
200-OS 4.1 (OS-C)

Systembeschreibung

Das ausgeschriebene System (OS 4) besteht aus
einer Kratz- und Ausgleichsspachtelung aus einem
polymervergüteten, zementgebundenen Feinspachtel und
einer
zweilagigen Oberflächenschutzschicht (hwO)auf Basis
einer
wässrigen Reinacrylat-Dispersion.

Leistungsmerkmale:
Gitterschnittprüfung nach DIN EN ISO 2409,
Schnittbreite 4 mm: Gitterschnittwert: = GT 2
CO2-Durchlässigkeit nach DIN EN 1062-6: SD > 50 m
Wasserdampf-Durchlässigkeit nach DIN EN ISO 7783-1
und DIN EN ISO 7783-2: Klasse I: SD< 5 m
Kapillare Wasseraufnahme und Wasser-Durchlässigkeit
nach DIN EN 1062-3: w < 0,1 kg/(m²xh0,5)
Haftfestigkeit nach Prüfung auf
Temperaturwechselverträglichkeit.
Für Anwendungen im Außenbereich unter Einfluss von
Tausalzen: Gewitterregenbeanspruchung
(Temperaturschock) (10x) und
Frost-Tau-Wechselbeanspruchung mit Tausalzangriff (50x)
nach DIN EN 13687-2 und DIN EN 13687-1:
Nach Temperaturwechselbeanspruchung
a) keine Risse, Blasen, Ablösungen
b)Abreißversuch  = 1,0 (0,7) N/mm²
Abreißversuch nach DIN EN 1542: = 1,0 (0,7) N/mm²
Brandverhalten nach Aufbringung nach
DIN EN 13501-1: Klasse E-d2
Künstliche Bewitterung nach DIN EN 1062-11:2002-10,
4.2 (UV-Bestrahlung und Feuchte), nur bei Anwendung
im Außenbereich nach DIN EN 1062-11:2002-10, 4.2:
Nach 2 000 h künstlicher Bewitterung: keine Blasen,
keine
Risse, kein Abblättern

*Hinweis: Balkonbeschichtung: StoFloor Balcony Rapid DL 300*
Balkonbeschichtung: StoFloor Balcony Rapid DL 300
Colour

Systembeschreibung

Das System besteht aus:
Katalysator StoPma KAT 300
Grundierung StoPma GH 300, feuchteverträglich, einlagig
Beschichtung StoPma EB 300 elastisch, rissüberbrückend,
PUR modifiziert, einlagig,
gefüllt mit StoQuarz AS 300
Deckschicht StoPma DL 300 farbig, UV- und
witterungsbeständig

Schnellhärtend
Verarbeitbar 0°C bis 30°C

**01.06.0110 PMMA Balkonbeschichtung, elastisch, rissüberbrückend,**
PMMA Balkonbeschichtung, elastisch, rissüberbrückend,
einlagig
Herstellen einer Beschichtung bestehend aus StoPma EB
300,
StoPma KAT 300 und StoQuarz AS 300 gemäß
Herstellerangaben inklusive aller erforderlichen
Anschlüsse.

Mischung mit der Rakel verteilen.

StoPma EB 300 ca. 2,0 kg/m²
StoPma KAT 300: Die benötigte Katalysatormenge ist
abhängig
von der Material- und Untergrundtemperatur
StoQuarz AS 300 ca. 4,0 kg/m²
Menge: 120,000 m2

**01.06.0120 PMMA Balkondeckschicht, farbig, schnellhärtend**
*** Bedarfsposition ohne GB
PMMA Balkondeckschicht,  farbig, schnellhärtend
Herstellen einer UV-beständigen, schnellhärtenden,
farbigen
Deckschicht mit dekorativer Chips Einstreuung gemäß
Herstellerangaben inklusive aller erforderlichen
Anschlüsse.

Angemischtes StoPma DL 300 auf der Fläche ausgießen und
mit der Rolle verteilen.

StoPma DL 300:  ca. 0,7 kg/m²
StoPma KAT 300: Die benötigte Katalysatormenge ist
abhängig
von der Material- und Untergrundtemperatur

Farbton Deckschicht: ____nach Angabe AG ___
Menge: 1,000 m2

*Hinweis: Balkonbeschichtung alternativ: StoFloor Balcony*
Balkonbeschichtung alternativ: StoFloor Balcony
Elastic EB 200
Colour

Systembeschreibung

Das System besteht aus:
Grundierung StoPox 452 EP, feuchteverträglich,
zweilagig
Beschichtung StoPur EB 200, kälteelastisch,
UV-beständig,
einlagig
Versiegelung StoPur DL 520, transparent, UV-beständig

Die Systemschichtdicke beträgt = 1,5 mm.

Rissüberbrückung bei tiefen Temperaturen (EN 1062-7,
Verfahren A): 2,0 mm (-10°C)
Große Farbtonvielfalt (RAL-Farbtonfächer und StoColor
System)

**01.06.0130 Untergrundvorbereitung Schleifen**
Untergrundvorbereitung Schleifen

Vorbereiten des Betonuntergrundes durch Schleifen und
Reinigen für nachfolgende Beschichtung/Abdichtung gemäß
Herstellerangaben.
Menge: 200,000 m2

**01.06.0140 Fassadenanschluss**
Fassadenanschluss
Herstellen des Fassadenanschlusses mit Hohlkehle
r = 5 cm und dauerelastischer Fuge gemäss
Herstellerangaben
und Detailzeichnung StoCretec SFB-0755.
StoPox Mörtel standfest: 1 kg/m
StoHinterfüllprofil: Ø 1,5 cm x 1 m/m
Fugenprimer StoSeal P 355: 0,01 l/m
Fugendichtstoff StoSeal F 355: 0,25 l/m
Farbton Fugendichtstoff: grau
Menge: 150,000 m

**01.06.0150 Bodenfuge**
Bodenfuge
Herstellen einer begehbaren Bodenfuge gemäss
Herstellerangaben und Detailzeichnung StoCretec
SFB-0790.

Fugenabstand bis 2 m
Fugenbreite bis 12 mm
Fugendimensionierung gemäß Herstellerangaben

StoHinterfüllprofil: Ø 1,5 cm x 1 m/m
Fugenprimer StoSeal P 355: 0,01 l/m
Fugendichtstoff StoSeal F 355: 0,120 l/m

Farbton Fugendichtstoff: grau
Menge: 50,000 m

**01.06.0160 Grundierung feuchteverträglich, zweilagig**
Grundierung feuchteverträglich, zweilagig
Herstellen einer zweilagigen Grundierung  gemäß
Herstellerangaben.

Grundierung  StoPox 452 EP:
StoPox 452 EP in zwei Lagen bis zur Porenfreiheit
auftragen.
Abstreuen der frischen zweiten Lage - gleichmässig,
Korn
neben Korn - mit StoQuarz 0,3 - 0,8 mm

StoPox 425 EP: 0,3 - 0,5 kg/m² pro Lage
StoQuarz 0,3 - 0,8 mm: ca. 1,0 kg/m²
Menge: 200,000 m2

**01.06.0170 PUR Balkonbeschichtung dickschichtig, hoch rissüberbrückend**
PUR Balkonbeschichtung dickschichtig, hoch
rissüberbrückend
Herstellen einer hoch rissüberbrückenden, farbigen
Beschichtung  gemäß Herstellerangaben inklusive aller
erforderlichen Anschlüsse.

Dicke = 1,5 mm

StoPur EB 200 in gewünschter Schichtdicke aufziehen
und mit
Stachelwalze entlüften.

StoPur EB 200: 2,5 - 3,0 kg/m²

Farbton Beschichtung: __________
Menge: 200,000 m2

#### Abschnitt 01.07 Abdichtung Trifelx BTS-P EG-Balkone 235

**01.07.0010 Untergrundvorbereitung Schleifen**
Untergrundvorbereitung Schleifen

Vorbereiten des Betonuntergrundes durch Schleifen und
Reinigen für nachfolgende Beschichtung/Abdichtung gemäß
Herstellerangaben.
Menge: 80,000 m2

**01.07.0020 Abdichtung Triflex-BTS-P System**
Menge: 80,000 m2

**01.07.0030 Wandanschlüsse-Triflex**
Wandanschlüsse-Triflex

Triflex-Prodetail incl. Spezialvlies
Menge: 40,000 m

**01.07.0040 Stirnkanten - Triflex**
Stirnkanten - Triflex

Triflex-Prodetail incl. Spezialvlies
Menge: 40,000 m

#### Abschnitt 01.08 Demontage u.a Loggiageländer 235

*Hinweis: Demontagen Loggiageländer*

**01.08.0010 Demontage der Geländerkonstruktionen**
Vorhandene, mit Metallwellblechen verkleidete, Loggiageländer vollständig demontieren und
entsorgen inkl. Sicherungsmaßnahmen.

Die Verankerungen am Bauwerk (Wand und Balkonboden)
sind,mind. 5 cm, tief vorsichtig auszustemmen.
Menge: 220,000 m

**01.08.0020 Balkontürsicherung**
Balkontür-Sicherung, 1,10m hoch,
bestehend aus:
Ober- u. Untergurt: 6/6cm senkrechte Verbretterung
Brettdicke 22 mm Brettabstand 12 cm herstellen,
für die Dauer der Arbeiten anbringen, vorhalten und nach Fertigstellung der Balkonumwehrung ausbauen.
Menge: 40,000 St

*Hinweis: Abbrucharbeiten Spaltklinker*

**01.08.0030 Rückbau der vorhandenen Spaltklinker im Bereich der Fenster.**
Rückbau der vorhandenen Spaltklinker im Bereich der Fenster.
Inkl Transport zum Entsorgungsbehälter
Menge: 190,000 m

#### Abschnitt 01.09 Zusätzliches für BE und Baustrasse 235

**01.09.0010 Baustelleneinrichtung Abrrucharbeiten**
*** Pauschalposition
Menge: 1,000 psch

**01.09.0020 Abbruch, Rückbau und Entsorgung der Mülltonnenbehältnisse**
Menge: 6,000 St

**01.09.0030 Baustraße mit Geoflies für Kraneinsatz d=25cm**
Menge: 250,000 m2

**01.09.0040 Rückbau und Abtransport Baustraße mit Geoflies**
Menge: 250,000 m2

#### Abschnitt 01.10 Zusätzliches für BE-Überfahrten 235

**01.10.0010 Einholen behördliche Genehmigungen und Miete Sondernutzung öffentlicher Grund.Abrechnung per Nachweis + 10% Geschäftsumlage**
*** Pauschalposition
Menge: 1,000 psch

**01.10.0020 Aufgrabeschein lösen**
Menge: 1,000 St

**01.10.0030 Alte Betonplatten und andere Beläge aufnehmen, setlich lagern und/oder abfahren**
Menge: 30,000 m2

**01.10.0040 Absenken Bordkante, Bordkante aufnehmen und neue vertieft setzen, inkl. erforderliche Ersatzsteine und Abfuhr Betonbruch**
Menge: 10,000 m

**01.10.0050 Stöße / Schmiegen an Kanten herstellen als Zulage**
Menge: 4,000 St

**01.10.0060 Vorhandenes Betonpflaster / Platten in zu lieferneden Sand verlegen**
Menge: 20,000 m2

**01.10.0070 Schneidkante an Pflaster / Platten / Asphalt herstellen**
Menge: 10,000 m

**01.10.0080 Geofließ leifern und auflegen**
Geofließ liefern und auflegen
Menge: 30,000 m²

**01.10.0090 Boden auskoffern und auf dem Grundstück lagern, Planum herstellen, Asphalt liefern und ca. 15cm dick einbauen**
Menge: 30,000 m2

**01.10.0100 Stammschutz für vorhandenen Bäume liefern und montieren**
Menge: 8,000 St

**01.10.0110 Anfahrschutz liefern und aufstellen**
Menge: 3,000 St

**01.10.0120 Rückbau BE-Einfahrt und Wiederherstellung des Gehweges gemäß Vorgabe OA bzw. Wegewart**
Menge: 1,000 St

**01.10.0130 Rückbau BE-Einfahrt und Herstellen einer Feuerwehrzufahrt gemäß Vorgabe OA bzw. Wegewart**
Menge: 1,000 St

#### Abschnitt 01.11 Brandschutzverkleidungen Treppenhäuser 235

**01.11.0010 Baustelleneinrichtung**
*** Pauschalposition
Baustelleneinrichtung
je Einzelauftrag und Leistungsaufnahme
Fremdverschuldete Leistungsunterbrechungen
rechtfertigen für erneute Leistungsaufnahme
entsprechende mehrfache
Vergütungsansprüche.
Bei ausschließlicher Ausführung von
Stundenlohnarbeiten entfällt diese Position.
Ersatzweise sind für die An- und Abfahrten der
Monteure je Mann und Tag 1,5 Std. zusätzlich zu
vergüten.
Menge: 1,000 psch

**01.11.0020 Abdeckarbeiten Böden mit Vlies**
Abdeckarbeiten Böden mit Vlies
Abdeckung von vorhandenen Fußbodenoberflächen
mit Vlies, vollflächig ausgelegt,
verkleben der Nähte und Entfernung und
fachgerechte Entsorgung nach Beendigung der
Arbeiten.
Menge: 210,000 m3

**01.11.0030 Bauschutt Abfuhr und Entsorgung**
Bauschutt Abfuhr und Entsorgung
Container (je 1,0 m³]
Menge: 1,000 m3

**01.11.0040 Promatect-LS Bekleidung von**
Promatect-LS Bekleidung von
Installationskanälen I 90,
vertikal, 2-3-seitig,
Abwicklung bis 600 mm,
nach Promat-Detailblatt 290.25,
1-lagig mit Promatect-LS-Brandschutz
bauplatten, 30 mm dick,
Feuerwiderstandsklasse I 90
Amtlicher Nachweis: ABP Nr.
P-3490/3809-MPA BS Bauregisterliste A
Teil 3 lfd. Nr. 7,
liefern und fachgerecht einbauen
Menge: 120,000 m

**01.11.0050 Promatect-LS Bekleidung von**
Promatect-LS Bekleidung von
Installationskanälen I 90,
vertikal, 2-3-seitig,
Abwicklung bis 800 mm,
nach Promat-Detailblatt 290.25,
1-lagig mit Promatect-LS-Brandschutz
bauplatten, 30 mm dick,
Feuerwiderstandsklasse I 90
Amtlicher Nachweis: ABP Nr.
P-3490/3809-MPA BS Bauregisterliste A
Teil 3 lfd. Nr. 7,
liefern und fachgerecht einbauen
Menge: 40,000 m

**01.11.0060 Kantenschutzprofil**
Kantenschutzprofil
Alu-Kantenschutzprofil an der freien Kante
der äußeren Beplankungslage befestigen
und flächeneben einspachteln.
Menge: 230,000 m

**01.11.0070 Arbeiten zum Nachweis auf Anweisung**
*** Bedarfsposition ohne GB
Menge: 30,000 h

**01.11.0080 Material zum Nachweis**
*** Bedarfsposition ohne GB
Material zum Nachweis
zzgl. 6% Regiekosten-Anteil
Menge: 30,000 VE

#### Abschnitt 01.12 Bauendreinigung 235

**01.12.0010 Bauendreinigung**
Fachgerechte Bauendreinigung:
Reinigen der Außenflächen, Entsorgung von
Baustellenabfällen, Restmaterialien.
Diese Position beschreibt nicht geregelte
Baustellenreinigung nach VOB.
Es ist geplant, dass nach Gerüstabbau die Baustelle von
Baustellenresten und Unrat zu reinigen.
Ggf. sind die Baustellenabfälle keinen Gewerk explizit
zuzuordnen. Entsorgung bis max. 2 m³
Menge: 1,000 St

**01.12.0020 Reinigung der Fenster und Rahmen**
Reinigung der Fenster und Rahmen von außen nach
Fertigstellung der WDVS-Fassade.
Anzahl der Fenster:  siehe Entwurfsplan-  Stk.
Anzahl der Balkon-/Terrassenfenster:  siehe Entwurfsplan-  Stk.
Fachgerechte Reinigung über Fachpersonal.
Menge: 1,000 St

#### Abschnitt 01.13 Malerarbeiten 235

*Hinweis: Instandsetzung Wohnungen nach den Fenstereinbauten*

**01.13.0010 Bearbeitungspauschale für die Schadensaufnahme,**
Bearbeitungspauschale für die Schadensaufnahme, Terminorganisation und Dokumentation
Eiffestrasse 235 a-5,
Menge: 32,000 St

**01.13.0020 Facharbeiterstunden Maler-und Reparaturarbeiten**
Menge: 156,000 h

**01.13.0030 Materialanteil für o.g. Position**
Menge: 156,000 St

*Hinweis: Anstricharbeiten Unterschläge Holz*

**01.13.0040 Anstricharbeiten Unterschläge Holz**
Anstricharbeiten Unterschläge Holz
Breite ca 30 cm inkl Vor und Endanstrich
Menge: 200,000 m

#### Abschnitt 01.14 Stundenlohnarbeiten 235

**01.14.0010 Stundenlohnarbeit / Facharbeiter**
Stunde(n) eines Facharbeiters für nicht erfasste
Leistungen gegen besonderen Nachweis einschließlich
aller Lohnnebenkosten.
Menge: 80,000 Std

**01.14.0020 Stundenlohnarbeit / Helfer**
Stunde(n) eines Helfers für nicht erfasste Leistungen
gegen besonderen Nachweis einschließlich aller
Lohnnebenkosten.
Menge: 50,000 Std

#### Abschnitt 01.15 Kellerdeckendämmung 235

**01.15.0010 Wärmedämmung aus Mineralwolle 140mm**
Wärmedämmung aus Mineralwolle 140 mm
Wärmedämmung aus Mineralwolle, nachträglich und
unterseitig für Keller Betondecke gem. ENEV Platten
mit Dübeln an Rohdecke anbringen
Dämmstoff: MW, Steinwolle WLG035
Plattendicke: 140 mm
Fabrikat z.B.
Isover Topdec DP 3 - Deckendämmplatte, Sichtseite mit Glasvlies naturweiß
Menge: 500,000 m²

**01.15.0020 Wärmedämmung aus Mineralwolle 50mm**
Bedarfsposition
Wärmedämmung aus Mineralwolle 50mm
Wärmedämmung aus Mineralwolle, nachträglich und
unterseitig für Keller Betondecke gem. ENEV Platten
mit Dübeln an Rohdecke anbringen,.
Dämmstoff: MW, Steinwolle WLG 035
Plattendicke: 50 mm
Erforderlich zum Auswechseln bei geringer Einbauhöhen
z.B Kabeltrassen oder sonstigen Querungen
Fabrikat z.B:
Isover Topdec DP 3 - Deckendämmplatte, Sichtseite mit Glasvlies naturweiß
Menge: 30,000 m²

**01.15.0030 Zulage für die Bearbeitung von Unterzügen**
*** Bedarfsposition ohne GB
Bedarfsposition
Zulage für die Bearbeitung von Unterzügen
Zulage für die Bearbeitung von Unterzügen
Menge: 1,000 m²

**01.15.0040 Dämmung Kellerwand,**
*** Bedarfsposition ohne GB
Dämmung Kellerwand, innen, 12,5 cm, WLS 035, zzgl. Deckschicht
Dämmung wie folgt liefern und kellerseitig an de Innenwänden zum Treppenhaus befestigen:
- schwerentflammbare Holzwolle-Mehrschichtplatte mit
Polystyrolkern nach DIN EN 13163, Zweischichtplatte mit
magnesitgebundener Holzwolle-Deckschicht
- Kantenausführung mit Nut und Feder
- Befestigung mit Dübeln im System nach
Verarbeitungslinien des Herstellers
- Dicke: 125 mm
- Dicke Dämmung: 115 mm
- WLG Dämmung: 035
- Befestigungsuntergrund: Mauerwerk
- einschl. aller erf. Zuschnitte und Anpassungen,
- einschl. Anarbeitung an Leitungstrassen und Durchdringungen der Haustechnikgewerke, z.B. Konsolen, Kabelpritschen, Verteilleitungen, in einer für Wohngebäude üblichen Installationsdichte.
Fabrikat: Heratekta-SE-032 o. glw.
Menge: 1,000 m²

**01.15.0050 Flankendämmung**
*** Bedarfsposition ohne GB
Flankendämmung, ansonsten wie vor
Menge: 1,000 m²

**01.15.0060 Stirnseiten-Abdeckplatte, 140mm**
Stirnseiten-Abdeckplatte, 140 mm
Stirnseiten-Abdeckplatte, für Bekleidung freier Schnittkanten vorbeschriebener
Kellerdämmung, b = 140, in erf. Zuschnitten, geklebt.
Menge: 100,000 m

**01.15.0070 Stundenlohnarbeiten**
Stundenlohnarbeiten für erforderliche Vor-, Räum- und Demontagearbeiten im Zusammenhang mit der Ausführung der Kellerdeckendämmung, nach besonderer Anordnung der örtlichen Bauleitung und gegen Nachweis.

Die Leistungen umfassen insbesondere:

Räumen und Freimachen von Arbeitsbereichen in Keller- und Nebenräumen,
Umstellen, Zwischenlagern und Wiedereinräumen von Mietersachen, Lagergut und sonstigen beweglichen Gegenständen innerhalb der Kellerräume,
Demontage und Wiedermontage bzw. Sichern von Bauteilen und Einbauten, die die Ausführung der Kellerdeckendämmung behindern,
erforderliche vorbereitende Arbeiten an der Deckenoberfläche, soweit diese nicht als Nebenleistung der Hauptposition geschuldet sind,
kleinere Hilfs-, Anpassungs- und Nebenarbeiten nach örtlicher Erfordernis.

Die Ausführung erfolgt ausschließlich nach vorheriger Freigabe bzw. Anordnung durch die örtliche Bauleitung. Abrechnung erfolgt nach tatsächlich geleisteten Stunden auf Nachweis, einschließlich erforderlicher Kleingeräte und Handwerkzeuge, soweit nicht gesondert ausgeschrieben.
Menge: 50,000 h
